# Neubau Grundschule Rheinhausen
Angebotsaufforderung (GAEB 90, DA83)
Vergabenummer: 3.13
Währung: EUR
Auftraggeber: Gemeinde Rheinhausen, Rheinhausen

## Zusätzlicher Text
16-018 PROJEKTÜBERSICHT

GEWERKE:
Erdarbeiten  nach DIN 18300
Entwässerungskanalarbeiten  nach DIN 18306
Bäder und WCs  nach DIN 18022
Mauerarbeiten  nach DIN 18330
Beton- und Stahlbetonarbeiten nach DIN 18331
Stahlbauarbeiten  nach DIN 18335
Gebäudetreppen  nach DIN 18065

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

Alle während der Kalkulationszeit auftretenden Fragen sind an die
jeweiligen Planungsbüros zu richten.

## Zusätzlicher Text
16-018 VORBEMERKUNGEN

Folgende Vertragsbedingungen werden vereinbart:

Die VOB in der aktuellen Fassung ist Bestandteil des Vertrages.

Dem vollständig ausgefüllten Leistungsverzeichnis ist vom Bieter eine
aktuelle Freistellungsbescheinigung beizufügen.

Wird eine Abschrift oder ein LV mit Kurztext als Angebot abgegeben, so
bleibt der Text dieses Orginal-LV als verbindlich gültig.

Ausführungsweise gemäß beiliegender Pläne (die dem LV beigefügten Pläne,
vorbehaltlich geringfügiger Maßveränderungen, sind ausschließlich zur
Kalkulation dieses Angebotes). Die Ausführung erfolgt nach örtlichem
Aufmaß durch den Auftragnehmer und der Absprache bzw. Freigabe durch die
Bauleitung.

Abschlagszahlungen erfolgen entsprechend dem Baufortschritt nach Vorlage
eines prüfbaren Aufmaßes mit einem Sicherheitseinbehalt in Höhe von 5 %.
Abschlagszahlungen können nur in Höhe eines über Aufmaß ermittelten
Leistungsstandes gestellt werden.

Ab 250.000,- EUR Abrechnungssumme netto erfolgt bei der Schlussrechnung
ein Gewährleistungseinbehalt in Höhe von 3% der Abrechnungssumme bis zur
Vorlage einer entsprechenden Bankbürgschaftsurkunde.

Die Verjährungsfrist für Mängelansprüche nach VOB B § 13, beträgt 4
Jahre.

Hinweis zu Allgemeinen Einrichtungen:

Sämtliche sonstige Einrichtungbestandteile, die zur Abwicklung der
Arbeiten erforderlich sind, sind in die Einheitspreise mit einzurechnen
und werden nicht gesondert vergütet.

Hinweise zu Umlagen bzw. Abzügen der Abrechnungssumme:

Das Anbringen von Werbebannern oder Schildern am Baugerüst oder am
Bauzaun ist untersagt. Für alle Unternehmer wird ein Bauschild zur
Verfügung gestellt. Mit der hierfür erforderlichen Kostenumlage wird
jede Firma auf einer separaten Handwerkerleiste präsentiert. Als Umlage
für gemeinsames Bauschild mit Handwerkerleiste erfolgt ein Abzug in Höhe
von 250,- EUR netto.

Es erfolgt kein Abzug für die Bauleistungsversicherung.

Es erfolgt kein Abzug für Baustrom und Bauwasser..

Bei Vereinbarung einer Skontierung, beträgt die Frist 10 Kalendertage
nach Eingang der Rechnung beim Architekten.

Die Entsorgung von Abfall aus dem Bereich des Auftragnehmers, sowie das
Beseitigen der Verunreinigungen, die von den Arbeiten des Auftragnehmers
herrühren, ist gemäß VOB/C vom AN selbst zu veranlassen.

Hinweise zu Aufmaße:

Die Aufmaße sind nachvollziehbar räumlich gegliedert aufzustellen.
Grundsätzlich sind hierfür Aufmaßpläne vom Auftragnehmer zu erstellen.
Die Grundlage für die Aufmaßpläne sind die Ausführungspläne der
Fachplaner. Im Einzelfall sind die Aufmaße gemeinsam mit der
Fachbauleitung durchzufüren. Die Fachbauleitung erhält die Originale der
Aufmaßblätter, der AN eine Kopie. Die Massen der einzelnen Aufmaßblätter
sind in eine nach Titeln und Positionen geordnete Aufmaßzusammenstellung
zu übertragen, die laufend fortgeschrieben wird.

Hinweise zu gleichwertigen Materialien bzw. Ausführungen:

Bei einigen Positionen dieses LV ist die Möglichkeit gegeben
gleichwertige Materialien anzubieten. Das Feld angebotenes Produkt oder
Fabrikat ist in jedem Fall vom Bieter zwingend auszufüllen, auch wenn
das Leitprodukt oder Leitfabrikat angeboten wird. Eintragungen wie
"siehe oben" oder "wie ausgeschrieben" oder ähnliches sind nicht
ausreichend. Fehlt die konkrete Angabe vom angebotenen Produkt oder
Fabrikat ist das Angebot unvollständig und kann nicht gewertet werden.
Die Gleichwertigkeit ist schon zur Angebotsabgabe anhand detaillierter
technischer Unterlagen nachzuweisen sonst ist das Angebot unvollständig
und kann nicht gewertet werden.

Hinweise zur Kalkulation:

Alle Leistungen verstehen sich, wenn nicht ausdrücklich anders
angegeben, inklusive Lieferung und fachgerechtem Einbau. Alle durch den
AN zu entsorg- enden Materialen und Bauteile gehen in das Eigentum des
Unternehmers über.
In die Einheitspreise sind die entsprechenden Transport- und
Entsorgungskosten miteinzukalkulieren.

Bei widersprüchlichen Angaben zur Ausführung gilt LV vor Plan.

## Zusätzlicher Text
16-018 ANGABEN ZUR BAUSTELLE UND AUSFÜHRUNG

Angaben zur Baustelle

Grundstück
Das Baugrundstück befindet sich in Rheinhausen im Bürgerzentrum 2.
Das Baufeld für den Neubau der Grundschule liegt gegenüber dem
bestehenden Bürgerhaus und dem Mehrgenerationenhaus auf der bisherigen
Parkplatzfläche.

Die Zufahrt erfolgt über die `Hauptstraße´ sowie die Straße `Im
Bürgerzentrum´.
Ausbaustandard: Asphaltierte Straße mit Asphaltdeckschicht.
Das Baugrundstück selbst ist zum Teil versiegelt. Das restliche
Grundstück ist unbebaute Ackerfläche.

Siehe hierzu beigefügter Lageplan.

Dem AN wird geraten sich über die örtliche Situation der Baustelle, der
Beschaffenheit der Zufahrtswege, der Verkehrs- und Versorgungsanlagen
selbst durch Augenschein und ggf. durch Rückfrage bei der Bauleitung zu
unterrichten.

Baubeschreibung
Der geplante Neubau der Grundschule ist ein zweigeschossiges Gebäude und
nicht unterkellert. Das Gebäude besitzt ein flachgeneigtes Dach.
Der Haupteingang befindet sich auf der Westseite.
Die gesamte Tragkonstruktion, Wände und Decken werden in Stahlbeton
ausgeführt. Gegründet wird die Tragkonstruktion auf einer statisch
tragenden Bodenplatte aus Stahlbeton.

Baukonstruktion
- Außenwände Stahlbeton 25 cm mit WDVS
- Innenwände tragend: Stahlbeton 25 cm, verputzt
- Innenwände nichttragend: Metall-Ständerwände
- Bodenplatte Stahlbeton d = 35 cm,
- Dämmung unter der Bodenplatte mit Perimeterdämmung im Randbereich
- Geschossdecke EG Stahlbeton 30 cm mit abgehängten Akustikdecken
- Geschossdecke OG Stahlbeton 25 cm mit abgehängten Akustikdecken
- Dach: flachgeneigtes Dach
- Fenster: 3-fach Verglasung als Holz-Alu-Elemente
- Aussentüren: Alu-Elementtüren
- Sonnenschutz: außenliegende Raffstoren
- Bodenaufbauten: Zementestrich und Calciumsulfatestrich
- Bodenbeläge: Linoleum und Fliesenbelag.

Haustechnik
Die Wärmeversorgung erfolgt über eine Grundwasser-Wärmepumpe mit
Brunnenanlage. Die Räume erhalten Fußbodenheizung.
Der hohe energetische Standard des Gebäudes berücksichtigt sowohl den
winterlichen, als auch den sommerlichen Wärmeschutz. Es wird außerdem
eine Lüftungsanlage zur kontrollierten Be- und Entlüftung mit
Wärmerückgewinnung vorgesehen. Diese sorgt zu allen Jahreszeiten für
frische und unverbrauchte Luft im Gebäude und trägt in hohem Maße zur
Energieeinsparung bei.

Verkehrsverhältnisse auf der Baustelle, freizuhaltende Flächen
Zufahrten und Wege für Baustellenverkehr werden vor Arbeitsbeginn
gemeinsam mit der Bauleitung besprochen und abgestimmt.

Anschlüsse, für Wasser, Energie
Die Baustelleneinrichtung der Rohbaufirma beinhaltet das Herstellen von
Anschlüssen von Baustrom. Der Bauwasseranschluss wird bauseits
hergestellt.  Die Lage der Anschlüsse ist im Baustelleneinrichtungsplan
enthalten und im Vorfeld mit der Bauleitung abzustimmen.

Zur Mitbenutzung überlassene Flächen und Räume
Lagerflächen stehen ausschließlich auf dem Baugrundstück zur Verfügung
und sind vor Ausführungsbeginn mit der Bauleitung abzustimmen.
Lager- und Unterkunftsräume stehen im Gebäude nicht zur Verfügung. Das
Abtrennen von Einzelräumen mit Bautüren ist untersagt.

Bodenverhältnisse, Grundwasser
Das Bodengutachten wird als Anlage zum LV zur Verfügung gestellt.

Schutzgebiete oder Schutzzeiten
Schutzgebiete auf dem Baugrundstück sind keine bekannt. Schutzzeiten
richten sich nach der "Allgemeinen Verwaltungsvorschrift zum Schutz
gegen Baulärm" (Geräuschimmissionen) vom 19. August 1970 (Beil. zum
BAnz. Nr. 160).
Die örtlichen polizeilichen Ruhezeiten sind einzuhalten.

Fahrspuren von Kettenfahrzeugen und LKWs oder Radlader sind nach
Abschluss der Arbeiten zu glätten.

Schutz von Bäumen, Pflanzenbeständen, Vegetationsflächen,
Bauteilen, Bauwerken, Grenzsteinen o.Ä.
Im Baufeld sind keine schützenswerte Bäume und Pflanzenbestände
vorhanden. Die Strassenbordsteine und öffentliche Verkehrsflächen sind
vor Beschädigungen und Verunreinigungen zu schützen.
Evetuell auftretende Verunreinigungen sind durch den AN sofort
eigenverantwortlich oder auf erstes Anfordern zu beseitigen.

Im Baugelände vorhandene Leitungen
Im Baugelände befinden sich Ver- und Entsorgungsleitungen. Diese
Leitungen sind bei den Grabarbeiten zu berücksichtigen und vor
Beschädigung zu schützen. Über die Lage hat sich der Unternehmer vor
Arbeitsbeginn selbst in Kenntnis zu setzen.

Vermutete oder Bekannte Hindernisse u Kampfmittel
Hindernisse im Boden sind keine bekannt.
Kampfmittel im Boden sind keine bekannt.
Die Kampfmittelfreiheit muss vor Arbeitsbeginn bestätigt sein.

Regelung und Sicherung des Verkehrs
Für das Einholen der Genehmigungen für das Erstellen von Gerüsten,
Grabarbeiten im Straßenraum, Errichten von Kränen, Absperrungen ist der
Unternehmer selbst verantwortlich.

Fassadengerüst
Ab Herstellung der EG Wände wird bauseits ein Fassadengerüst erstellt.
Das zur Benutzung übelassene Fassadengerüst darf nicht eigenmächtig
umgebaut werden. Verschmutzungen des Gerüstes durch Bauschutt und
Abfälle sind, sofern diese auftreten, vor Verlassen der Baustelle zu
entfernen.

Vom Auftraggeber bereitgestellten Stoffe und Bauteile
Sofern das Leistungsverzeichnis nichts anderes vorsieht, werden keine
Stoffe und Bauteile vom AG geliefert.

Vom Auftraggeber erbrachte Arbeitsleistungen
Sofern das Leistungsverzeichnis nichts anderes vorsieht, werden keine
Arbeitsleistungen vom AG erbracht.

Leistungen für andere Unternehmer
Sofern Leistungen für andrere Unternehmer zu erbringen sind hat der
Unternehmer selbst mit dem jeweiligen AN für einen entsprechenden
Ausgleich zu sorgen.

## Zusätzlicher Text
16-018 ARBEITSSCHUTZMERKBLATT

Arbeitsschutzmerkblatt - Allgemeine Hinweise

1. Halten Sie sich nur dort auf, wo Sie auf Grund Ihres Arbeitsauftrages
Ihren Arbeitsplatz haben.

2. Auf der gesamten Baustelle sind Arbeitsschutzhelm (nach DIN EN 397)
und
Sicherheitsschuhe (nach DIN EN 345 S3) oder Sicherheitsgummistiefel
(nach DIN
EN 345 S5) zu tragen. Ausnahmen können im Bereich geschlossener Räume,
in
denen keine Gefahr von oben droht, zugelassen werden. Beschäftigte, die
das nicht beachten, werden von der Baustelle verwiesen! Entsprechend den
auszuführenden Arbeiten sind erforderliche weitere Arbeitsschutzmittel
und Schutzausrüstungen zu benutzen.

3. Auf der Baustelle gilt ein absolutes Alkohol- und Rauchverbot!

4. Die Beschäftigten auf der Baustelle sind verpflichtet, für die eigene
und für die
Sicherheit und Gesundheit anderer bei der Arbeit Sorge zu tragen. Jede
von Ihnen festgestellte unmittelbare Gefahr für Sicherheit und
Gesundheit sowie alle
festgestellten Sicherheitsmängel müssen Sie unverzüglich Ihrem
Vorgesetzten oder der Bauleitung melden. Alle gefährlichen Vorkommnisse
sind meldepflichtig!
Sie sind auch verpflichtet, für die Sicherheit und Gesundheit der
Personen zu
sorgen, die von ihren Handlungen oder Unterlassungen bei der Arbeit
betroffen
sind.

5. Die Beschäftigten auf der Baustelle sind verpflichtet, Werkzeuge,
Arbeitsstoffe,
Transportmittel und sonstige Arbeitsmittel nur bestimmungsgemäß zu
verwenden.

6. Das Entfernen oder Ändern von Sicherheitskennzeichnungen,
Sicherheitseinrichtungen, Gerüstteile bzw. Absperrungen ist nur befugten
Vorgesetzten gestattet bzw. unterliegt der Weisungsbefugnis.

7. Die Baustellen- Brandschutzordnung ist einzuhalten. Informieren Sie
sich über die örtlichen Brandbekämpfungsvorkehrungen und die Standorte
der Brandbekämpfungsmittel, Sammelpunkte usw.

8. Bei der Verwendung von elektrischen Werkzeugen und Ausrüstungen sind
der
ordnungsgemäße Zustand und die vorgeschriebenen Prüfungen (Prüffristen)
zu
beachten. Die verwendeten Werkzeuge, Maschinen und Geräte müssen frei
von
Beschädigungen und für die auszuführende Tätigkeit geeignet sein.
Beachten Sie die geltenden Betriebsanweisungen und
Bedienungsanleitungen!

9. Beachten Sie die Straßenverkehrsordnung in Bezug auf den
Baustellenverkehr. Auf der Baustelle gilt als Höchstgeschwindigkeit die
Schrittgeschwindigkeit. Das
Abstellen von privaten Personenfahrzeugen ist nicht gestattet.

10. Die Baustelle darf nur durch die gekennzeichneten Zugänge befahren,
betreten und verlassen werden. Außerhalb der Arbeitszeit ist der
Aufenthalt auf der Baustelle verboten.

11. Jede Firma hat einen eigenen ausgebildeten Ersthelfer zu benennen,
welcher sich während der Arbeitszeit auf der Baustelle aufhält.

12. Der Baustellenbereich ist regelmäßig zu reinigen und sauber zu
halten. Abfälle sind in geeigneten Behältern zu sammeln und zu selbst
entsorgen. Behältnisse für
Gefahrstoffe sind gesondert zu erfassen.

13. Bei Arbeitsunfällen ist zu beachten:

- Jeder Unfall ist der Bauleitung zu melden.
- Die Erste Hilfe erfolgt durch ausgebildete Ersthelfer am Unfallort
oder im
  Sanitätsraum.
- Wenn aufgrund einer Verletzung mit Arbeitsunfähigkeit zu rechnen ist,
muss
  eine Vorstellung bei einem Durchgangsarzt erfolgen.
- Bei schweren Verletzungen hat ein sofortiger und schonender Transport,
unter
  Einschaltung des Rettungsdienstes, in ein Krankenhaus zu erfolgen. Die
  vollständige Baustellenordnung und den Sicherheits- und
  Gesundheitsschutzplan können bei der Bauleitung eingesehen werden.

## Zusätzlicher Text
16-018 UMRECHNUNG VON SCHÜTTGÜTERN

Umrechnung von Schüttgütern

Die Lieferung und Abrechnung der Schüttgüter erfolgt nach Aufmass der
festen Masse.
Die aufgemessene Menge ist jedoch mit einem Soll-Ist-Vergleich durch
Vorlage der entsprechenden Lieferscheine nachzuweisen.
Abgerechnet wird nur die tatsächlich eingebaute Menge bis höchstens der
Menge des Aufmasses.

Folgende Berechnungsfaktoren werden dem Materialnachweis zugrunde
gelegt:

Material  Körnung  lose
geschüttet  verdichtet
  mm
  t/m³  t/m³

Rheinsand  0-2 bis 0-4  1,56
  1,87
Flusssand  0-2
1,55  1,85
Brechsand  0-8
1,55  1,85

Kiessand  0-32
1,70  1,95
Kies  8-16; 16-32
1,50  1,80

Schottertragschicht
(Mineralbeton)  0-45; 0-56  1,85
  2,20

Umrechnung Bodentransport nach LKW

je cbm Mutterboden  1,70 to
je cbm Schutt/Unrat  1,80 to

Werden für die ausgeschriebenen Arbeiten im Zuge anderer Untersuchungen
(Kontrollprüfungen für Gütenachweis) an neutralen Instituten
Gewichtsmengenverhältnisse festgestellt, treten die dort festgestellten
Werte an die Stelle der hier aufgeführten.
Die Umrechnungstabelle hat nur abrechnungstechnische, jedoch keine
bodenmechanische Bedeutung.

## Zusätzlicher Text
16-018 ANLAGEN ZUM LEISTUNGSVERZEICHNIS

Folgende Anlagen werden dem Leistungsverzeichnis beigefügt:

- Lageplan
- Grundrisse
- Dachaufsicht
- Schnitte
- Ansichten
- Detailzeichnungen
- Geotechnischer Bericht IB Klipfel u. Lenhardt

## ROHBAUARBEITEN
Datum: 18.05.18

### Titel 1 Baustelleneinrichtung

*Hinweis*
Dem AN wird geraten sich über die örtliche Situation
der Baustelle, der Beschaffenheit der Zufahrtswege, der
Verkehrs- und Versorgungsanlagen selbst durch
Augenschein und ggf. durch Rückfrage bei der Bauleitung
zu unterrichten. Das Grundstück wird derzeit als
Parkplatz genutzt.

**1.1 Baustelleneinrichtung Hauptposition**
Einrichten, Vorhalten über die gesamte Bauzeit sowie
Räumen der Baustelle und Wiederherstellung des Geländes
einschl. Entfernung von Fundamenten und
Verunreinigungen, mit folgenden in den Pauschalpreis
einzurechnenden Leistungen:
- Herrichten der erforderl. Lager- und Arbeitsplätze
- Notwendige Geräte, Werkzeuge und Hilfsmittel.
- Material-Vorhaltekosten
- Lohnkosten
- Personalkosten
- Alle sonstigen Kosten, die der Auftragnehmer zur
ordnungs-gemäßen Durchführung der Bauaufgabe zu
erbringen hat; insbesondere Schnurgerüste und
Einmessarbeiten, sofern nicht nach DIN 18299 gesondert
ausgeschrieben.
- Sicherungsmaßnahmen insbesondere der Verkehrswege auf
und vor dem Grundstück, im Gebäude, auf Zufahrten,
Bürgersteigen, einschl. Säuberung und Schneeräumung
usw.; für eine ausreichende Wegebeleuchtung ist zu
sorgen.
- Ebenso sind die Nachbargrundstücke an der Grenze
absolut zuverlässig und unfallsicher für die gesamte
Bauzeit bis zur Übergabe zu schützen.
- Unterkünfte auf Baustellen sind gemäß Gelbe Mappe der
BG A173 aufzustellen bzw. bereitzustellen und zu
unterhalten.
- Baukran größe oder Anzahl entsprechned den
Erfordernissen, Beauftragung der Kranführer gemäß
"Krane" BGV D6 ist dem SiGe-Ko vorzulegen. Vom
jeweiligen Kranführer ist ein Kranbuch auf der
Baustelle zu führen. Unter schwebenden Lasten ist der
Aufenthalt von Beschäftigten untersagt. Nur geprüfte
und zugelassene Lastaufnahme verwenden.

Maßgeblich sind ebenso die Forderungen des Amtes für
öffentliche Ordnung, der Bauberufsgenossenschaften und
sonst mitwirkender Behörden, Amtsstellen und Körperschaften. Leistungen, die der Auftraggeber über die
oben definierten Bereiche hinaus fordert, sind in den
nachfolgenden Positionen beschrieben und werden
gesondert vergütet.

Nach Fertigstellung der Leistungen sind Geländeflächen
auf denen sich Baustelleneinrichtungen befunden haben
einzuebnen.
Befestigungen der Baustraßen, Lager- und Arbeitsplätze,
sind zu beseitigen.

Vom AN ist innerhalb von 2 Wochen nach
Auftragserteilung ein Baustelleneinrichtungsplan
vorzulegen.
Menge: 1,000 Psch

**1.2 Vorhaltung vom Baukran für nachfolgende Gewerke**
Vorhaltung des Baukrans über die eigenen Arbeiten
hinaus für Nachfolgegewerke.

Verlängerte Vorhaltedauer:  8 Wochen
Menge: 8,000 Wo

**1.3 Chemie-Toilette (Trocken-WC)**
Chemie-Toilette, anschlussfrei, liefern, aufstellen und
nach Beendigung der Bauarbeiten beseitigen. Die Kosten
für die wöchentliche Reinigung einschließlich
Chemikalien sind im Preis enthalten. Nutzung durch alle
am Bau beteiligten Firmen.

Grundstandzeit:  4 Wochen
Menge: 2,000 Stck

**1.4 Vorhalten von WC-Kabine (Trocken-WC)**
Vorhalten von Trocken-WC-Personen-Kabine für die
Nutzung der am Bau beteiligten Baufirmen über die 4-
wöchige Grund-einsatzzeit hinaus. Anfahren zur
regelmäßiger wöchentlichen Reinigung einschließlich
Chemikalien nach Erfordernis.

Trocken-WC: 2 Stück

Nutzungsdauer: 2 Stück x 68 Wochen = 136 StWo
Menge: 136,000 StWo

**1.5 Schnurgerüst aufstellen, Grundschulgebäude**
Aufstellen des Schnurgerüstes rings um die Baugrube,
solide verstrebt und entsprechend baurechtlicher
Vorschriften
erstellt.

Die durchgehend angeordneten Horizontaldielen zum
Einschneiden für den Geometer müssen absolut waagrecht
und mindestens 1,00 m über Gelände angebracht werden.
Sie dürfen erst nach erfolgtem Anlegen sämtlicher
Umfassungs- und tragender Zwischenwände im EG entfernt
werden.
Menge: 1,000 Psch

**1.6 Schnurgerüst aufstellen, Nebengebäude**
Aufstellen des Schnurgerüstes rings um die Baugrube,
solide verstrebt und entsprechend baurechtlicher
Vorschriften
erstellt.

Die durchgehend angeordneten Horizontaldielen zum
Einschneiden für den Geometer müssen absolut waagrecht
und mindestens 1,00 m über Gelände angebracht werden.
Sie dürfen erst nach erfolgtem Anlegen sämtlicher
Umfassungs- und tragender Zwischenwände im EG entfernt
werden.
Menge: 1,000 Psch

**1.7 Bauzaun, Stahlrahmen (mobil), h = 2,00 m**
Bauzaun aus mobilen Stahlrahmenelementen mit
Rundstahlfüllstäben, Stützenfüße aus Beton
einschließlich sämtlicher Verbindungen, Kupplungen etc.
aufstellen, während der Bauzeit vorhalten, warten und
nach Abschluss der Bauarbeiten wieder abbauen. Inkl. 10
Warnschildern "Baustelle betreten verboten".

Die Einzelzaunelemente müssen untereinander mit
Verbindern gesichert werden. Die Verkehrssicherheit ist
durch den Auftragnehmer zu gewährleisten.

Position nach Angabe der Bauleitung

Zaunhöhe: 2,00 m

Grundstandzeit:  4 Wochen
Menge: 257,000 m

**1.8 Bauzaun, Stahlrahmen (mobil) für die nachfolge Firmen vorhalten**
Bauzaun aus mobilen Stahlrahmenelementen mit Rundstahlfüllstäben, Stützenfüßen aus Beton einschl. sämtlichen
Verbindungen, Kupplungen etc., für die vorgesehene
Bauzeit der nachfolge Firmen vorhalten und warten. Die
Verkehrssicherheit ist durch den Auftragnehmer während
der gesamten Vorhaltedauer zu gewährleisten.

Zaunhöhe: 2,0 m

Nutzungsdauer: 257 m x 68 Wochen = 17.476 mWo
Menge: 17476,000 mWo

**1.9 Bauzaun-Tore (3,50 m breit), als Zulage**
Zulage zum Bauzaun für das Erstellen eines mit einem
Zahlenschloss verschließbaren Tores, 2-flügelig,
passend zum Bauzaun.

Lichte Durchfahrtsweite:  3,50 m
Zaunhöhe:  2,0 m

Grundstandzeit:  4 Wochen
Menge: 2,000 St

**1.10 Bauzaun-Tore (3,50 m breit) für nachfolge Firmen vorhalten**
Verschließbares Tore, 2-flügelig, passend zum Bauzaun,
über die vorgesehene Bauzeit für nachfolge Firmen
vorhalten.

Lichte Durchfahrtsweite:  3,50 m
Zaunhöhe:  2,0 m

Nutzungsdauer: 2 Stück x 68 Wochen =  StWo
Menge: 136,000 StWo

### Titel 2 Baustromversorgung

*Hinweis*
Kontakt für Rückfragen IB Klitzke
Rückfragen bezüglich der Baustromversorgung an:

Klitzke
ELT-Plan
Eichendorffstraße 5
79185 Bad Krozingen
Tel.: 07633 / 12375
Fax: 07633 / 150428
E-Mail: klitzke-elt-plan@t-online.de

*Hinweis*
Baustrom

**2.1 Baustromanschluß**
Baustromanschluß,
herstellen, vorhalten, auch für Fremdfirmen
nutzbar; nach Fertigstellung des Bauwerks abbauen.

Ausführung wie folgt:
- Zählereinrichtung, Anschlußkabel, Verteilereinrichtungen mit Schloß
- FI Schutzausrüstung Überrprüfung nach Vorschrift
- Entnahmestellen in genügender Anzahl, jedoch min 3
  Kraftstromsteckdosen (1x32A, 1x64A, 1x152A)
  und 3 Wechselstromsteckdosen.

In diese Position sind keine Verbrauchskosten
einzurechnen.

Vorhaltedauer: 4 Monate
Menge: 1,000 St

**2.2 Mehrpreis für die Verlängerung der Standzeit**
Mehrpreis für die Verlängerung der Standzeit der zuvor
beschriebenen Anlage, bzw. Geräte um 1 Woche. Bei
teilweisem Materialaufwand wird entsprechend
anteilmäßig abgerechnet. Leigebühr Pauschal je Woche.
Menge: 50,000 Wo

**2.3 Baustromunterverteiler**
Baustromunterverteiler,
Baustromunterverteiler herstellen, vorhalten,
auch für Fremdfirmen nutzbar; nach Fertigstellung des Bauwerks abbauen.

Ausführung wie folgt:
- Anschlußkabel, Verteilereinrichtungen mit Schloß
- Entnahmestellen in genügender Anzahl, jedoch min 3
  Kraftstromsteckdosen und 3 Wechselstromsteckdosen.

In diese Position sind keine Verbrauchskosten
einzurechnen.

Vorhaltedauer: 4 Monate
Menge: 1,000 St

**2.4 Mehrpreis für die Verlängerung der Standzeit**
Mehrpreis für die Verlängerung der Standzeit der zuvor
beschriebenen Anlage, bzw. Geräte um 1 Woche. Bei
teilweisem Materialaufwand wird entsprechend
anteilmäßig abgerechnet. Leigebühr Pauschal je Woche.
Menge: 50,000 Wo

**2.5 Wartung**
der gesamten Baustromversorgung sowie regelmäßige
Prüfung mit Meßprotokoll unter Berücksichtigung von DIN
VDE 0100 Teil 610, DIN VDE 0105 Teil 1 und UVV-VBG 4;
gemäß VDMA, die Meßprotokolle sind der Fachbauleitung
unaufgefordert zur Prüfung vorzulegen.

Im Zeitraum von 4 Monaten.
Menge: 1,000 psch

**2.6 Mehrpreis für die Verlängerung der Wartung**
Mehrpreis für die Verlängerung der Wartung der zuvor
beschriebenen Anlage, bzw. Geräte um 1 Woche. Bei
teilweisem Materialaufwand wird entsprechend
anteilmäßig abgerechnet. Wartung Pauschal je Woche.
Menge: 50,000 Wo

*Hinweis*
Bauwasseranschluss bauseits
Der Bauwasseranschluss wird bauseits durch den AG
hergestellt.

### Titel 3 Erdarbeiten

*Hinweis*
Vorbemerkungen zu Erdungsanlagen und
Blitzschutzarbeiten
Die Erdungsanlagen und Blitzschutzarbeiten werden
separat ausgeschrieben und beauftragt und sind in die
Bauleistung und den Bauablauf einzubinden.

*Hinweis*
Bauplatz
Die oberste Bodenschicht sowie  die Bepflanzungen, der
Baumbestand, die Pflasterflächen von den Parkplätzen
werden durch Vorunternehmer beseitigt.

*Hinweis*
Herstellung der Baugrube
Das Ausheben der Baugrube und das Herstellen der
erforderlichen Tragschicht in der Baugrube einschl. den
Plattendruckversuchen für das Grundschulgebäude wird
separat ausgeschrieben und beauftragt.

**3.1 Fundamentaushub außerhalb der Baugrube**
Maschinenaushub außerhalb der Baugrube mit Arbeitsraum
für verschienden Punkt- und Streifenfundamente. Das
Aushubmaterial ist außerhalb der Baugrube seitlich zur
Wiederverwendung zu lagern.

Tiefe: bis. 1,00 m
Entfernung zur Lagerstelle: bis 100 m
Bodenklasse: 2 - 5
Menge: 5,000 m3

**3.2 Höhenausgleich Kornge. 0-45 auf bauseitge Tragschicht in der Baugrube**
Liefern und profilgerecht auf bauseitige Tragschicht
als Höbenausgleich zur Perimeterdämmung in der Baugrube
einbauen von nichtbindigem, klassierten Material,
Korngemisch 0 - 45, Bgr. GW/GI n. DIN 18 196 als
Unterbau sowie als Trag- und Ausgleichsschicht
einschließlich standfest verdichten.

Stärke verdichtet: ca 10 cm

Abrechnung nach Lieferschein.
Menge: 79,000 to

**3.3 Arbeitsraum außerhalb vom Gebäude mit Kies 0-45 verfüllen+verdichten**
Der Arbeitsraum außerhalb vom Gebäude mit
Frostschutzkies 0 - 45 schichtweise zu verfüllen und
standfest zu verdichten.

Abrechnung nach Lieferschein.
Menge: 165,000 to

*Hinweis*
Baugrube für die Aufzugunterfahrt
Nach dem Stellen und Einmessen vom Schnurgerüst die
Baugrube für die Aufzugunterfahrt herstellen.

Zur Gewährleistung der erforderlichen Gründungs- und
Einbindetiefen ist eine gutachterliche Festlegung und
Abnahme der Gründungs- und Aushubsohle durchzuführen.
Diese erfolgt nach Abstimmung mit der Bauleitung.

Sind im Niveau des Untergrundplanums noch Auffüllungen
vorhanden so sind diese nach Abstimmung mit der
Bauleitung vollständig zu entfernen.

Das Untergrundplanum ist vor Einbau der Tragschicht
nachzuverdichten. Bei zu hoher Durchfeuchtung des
Materials kann durch Verdichten ein Aufweichen des
Materials eintreten. Die Verdichtbarkeit ist zunächst
auf einem Testfeld zu überprüfen.
Werden im Untergrundplanum stark aufgeweichte oder
organische Materialien angetroffen, sind diese nach
Abstimmung mit der Bauleitung zu entfernen und durch
Tragschichtenmaterial zu ersetzen.

Weitere Angaben siehe Bodengutachten IB Klipfel &
Lenhardt.

**3.4 Aufzugunterfahrt ausheben, seitl. lagern**
Bodenaushub für die Aufzugunterfahrt, als Maschinen-
Handaushub, profilgerecht lösen und außerhalb der
Baugrube im Baustellenbereich seitlich, zur späteren
Wiederverwendung zur Geländemodellierung, lagern.

Aushubtiefe:  bis ca. 2,00 m
Entfernung zur Lagerstelle : max.. 100 m
Bodenklasse:  Auffüllung, Auenlehm 4, 2
  Rheinkiese 3, 5

Weitere Angaben siehe beiliegendes Bodengutachten des
IB Klipfel & Lenhardt.
Menge: 38,000 m3

**3.5 Aushub von der Aufzugunterfahrt seitl.lagernd, abfahren**
Überschüssigen, seitlich lagernden Aushub laden und
abfahren auf Deponie. Einschließlich Kippgebühr.

Überschüssiger Aushub wird nur nach Absprache mit der
Bauleitung abgefahren.
Menge: 27,000 m3

**3.6 Baugrubensohle verdichten**
Baugrubensohle vor Beginn der weiteren Arbeiten mit
geeignetem Gerät flächeneben verdichten.

Anforderungen künstlich hergestellten Baugrund:
Siehe Position Plattendruckversuch.

Die Verdichtung der Bausohle ist nur nach Absprache mit
der Bauleitung und dem Bodengutachter durchzuführen.

Vor dem Verdichten ist eine Begehung durch den
Bodengutachter zwingend notwendig.

Weitere Angaben siehe beiliegendes Bodengutachten des
IB Klipfel & Lenhardt.
Menge: 24,000 m2

**3.7 Geovlies GRK 3 in der Baugrube unter Tragschicht der Aufzugunterfahrt**
Geovlies Geotextilrobustheitsklasse 3 liefern und in
der Baugrube der Aufzugunterfahrt gemäß
Herstellerrichtlinien unter der Tragschicht einbauen.

Das Geovlies wird an den Ränder auf die
Tragschichtstärke hochgeführt.
Menge: 35,000 m²

**3.8 Tragschicht 0 - 45 in der Baugrube**
Liefern und profilgerecht und lageweise in der Baugrube
einbauen von nichtbindigem, klassierten Material,
Korngemisch 0 - 45, Bgr. GW/GI n. DIN 18 196 als
Unterbau sowie als Trag- und Ausgleichsschicht
einschließlich standfest verdichten.

Verdichtungsmaß:  98 %  Proctordichte
Verformungsmodul: Ev2 = 80 MN/m2
Verhältniswert:  < 2.3
Stärke verdichtet: mindestens 500 mm

Abrechnung nach Lieferschein.

Weitere Angaben siehe beiliegendes Bodengutachten des
IB Klipfel & Lenhardt.
Menge: 27,000 to

**3.9 Seitlich gelagerter Aushub Korngemisch 0 - 45 wieder einbauen**
Seitlich gelagerter Aushub  Korngemisch 0 - 45, im
Arbeitsraum oder unter der Bodentlatte als Unterbau
sowie als Trag- und Ausgleichsschicht  einbauen
einschließlich standfest verdichten.

Verdichtungsmaß:  98 %  Proctordichte
Verformungsmodul: Ev2 = 80 MN/m2
Verhältniswert:  < 2.3
Stärke verdichtet: mindestens 500 mm

Abrechnung nach Lieferschein.

Weitere Angaben siehe beiliegendes Bodengutachten des
IB Klipfel & Lenhardt.
Menge: 12,000 m3

**3.10 Arbeitsraum der Aufzugunterfahrt verfüllen+verdichten, Kornge. 0-45**
Liefern und profilgerecht und lageweise in den
Arbeitsraum von der Aufzugunterfahrt einbauen von
nichtbindigem, klassierten Material,  Korngemisch 0 -
45, Bgr. GW/GI n. DIN 18 196 als Unterbau sowie als
Trag- und Ausgleichsschicht einschließlich standfest
verdichten.

Verdichtungsmaß:  98 %  Proctordichte
Verformungsmodul: Ev2 = 80 MN/m2
Verhältniswert:  < 2.3
Stärke verdichtet: mindestens 500 mm

Abrechnung nach Lieferschein.

Weitere Angaben siehe beiliegendes Bodengutachten des
IB Klipfel & Lenhardt..
Menge: 53,000 to

**3.11 Lösen, Laden, entsorgen Tragschichtmaterial von früheren Parkplätzen**
Lösen, Laden, entsorgen von Tragschichtmaterial ohne
Bindemittel, Schotter-Splitt- oder Kies-Sand-Gemisch,
Dicke über 10 bis 80 cm einschl. Entsorgungsgebühr.

Tragschichtmaterial ist von den füheren Parkplätzen.
Pflasterbelag und Splittbett würde bauseits entfernt
und entsorgt.

Mengenermittlung nach Abtragsprofilen,
Menge: 472,000 m3

*Hinweis*
Nebengebäude

**3.12 Baugrubenaushub, seitl. lagern**
Bodenaushub für die Baugrube, als Maschinenaushub,
profilgerecht lösen und außerhalb der Baugrube im Baustellenbereich seitlich, zur späteren Wiederverwendung
zur Geländemodellierung, lagern.

Aushubtiefe:  bis ca. 1,00 m
Entfernung zur Lagerstelle : max.. 100 m
Bodenklasse:  Auffüllung, Auenlehm 4, 2
  Rheinkiese 3, 5

Weitere Angaben siehe beiliegendes Bodengutachten des
IB Klipfel & Lenhardt.
Menge: 67,000 m3

**3.13 Baugrubenaushub, im Zuge vom Ausheben abfahren u. entsorgen**
Baugrubenaushub, im Zuge vom Ausheben abfahren u.
entsorgen. Einschließlich Kippgebühr.
Menge: 34,000 m3

**3.14 Baugrubensohle verdichten**
Baugrubensohle vor Beginn der weiteren Arbeiten mit
geeignetem Gerät flächeneben verdichten.

Anforderungen künstlich hergestellten Baugrund:
Siehe Position Plattendruckversuch.

Die Verdichtung der Bausohle ist nur nach Absprache mit
der Bauleitung und dem Bodengutachter durchzuführen.

Vor dem Verdichten ist eine Begehung durch den
Bodengutachter zwingend notwendig.

Weitere Angaben siehe beiliegendes Bodengutachten des
IB Klipfel & Lenhardt.
Menge: 74,000 m2

**3.15 Geovlies GRK 3 in der Baugrube unter Wandkies**
Geovlies Geotextilrobustheitsklasse 3 liefern und in
der Baugrube gemäß Herstellerrichtlinien unter der
Tragschicht einbauen.

Das Geovlies wird an den Ränder auf die
Tragschichtstärke hochgeführt.
Menge: 95,000 m²

**3.16 Tragschicht 0 - 45 in der Baugrube**
Liefern und profilgerecht und lageweise in der Baugrube
einbauen von nichtbindigem, klassierten Material,
Korngemisch 0 - 45, Bgr. GW/GI n. DIN 18 196 als
Unterbau sowie als Trag- und Ausgleichsschicht
einschließlich standfest verdichten.

Verdichtungsmaß:  98 %  Proctordichte
Verformungsmodul: Ev2 = 80 MN/m2
Verhältniswert:  < 2.3
Stärke verdichtet: mindestens 500 mm

Abrechnung nach Lieferschein.

Weitere Angaben siehe beiliegendes Bodengutachten des
IB Klipfel & Lenhardt.
Menge: 90,000 to

**3.17 Arbeitsraum außerhalb vom Gebäude mit Kies 0-45 verfüllen+verdichten**
Der Arbeitsraum außerhalb vom Gebäude mit
Frostschutzkies 0 - 45 schichtweise zu verfüllen und
standfest zu verdichten.

Abrechnung nach Lieferschein.
Menge: 49,000 to

### Titel 4 Entwässerungskanalarbeiten

*Hinweis*
Kontakt für Rückfragen IB Minarik
Rückfragen bezüglich Entwässerungskanalarbeiten an:

Minarik Ingenieure
Kirchgasse 6b
79379 Müllheim
Tel.: 07631 / 97 24 0
Fax: 07631 / 97 24 24
E-Mail: minarik-ingenieure@t-online.de

#### Untertitel 4.1 Erdarbeiten innerhalb vom Gebäude

*Hinweis*
Leitungsgraben herstellen.
Boden fuer Leitungsgraben profilgerecht ausheben.
Die Grabentiefe wird gerechnet ab OK des vorhandenen
Planums.
Abgerechnet wird nach der Laenge des Leitungsgrabens,
gemessen in der Achse der Leitung.
Verbau, soweit erforderlich, sowie offene Wasserhaltung
bis zu einer Pumpenleistung von 1 cbm/h
Foerderdurchfluss je m Baugrube bei 5 m geodaetischer
Foerderhoehe werden nicht
gesondert berechnet.
Aushub, soweit zum Verfuellen geeignet, zur
Wiederverwendung seitlich lagern, nach Verlegen der
Leitung in Graben einschl. Leitungszone einbauen und
verdichten. PROCTORDICHTE mind. 103 %.
Fehlenden Verfuellboden einbauen wird gesondert
berechnet.
Zum Verfuellen nicht verwendeter Aushub geht in
Eigentum des AN ueber und wird beseitigt.

**4.1.1 Graben bis 0,75 m Tiefe**
Leistung wie zuletzt in vollem Wortlaut beschrieben
(Leitungsgraben), jedoch
Bodenklasse : 3 bis 5
Grabentiefe : bis 0,75 m i.L.
Grabenbreite: fuer Rohr-DN bis 150
Menge: 70,000 m

**4.1.2 Graben bis 1,25 m Tiefe**
Leistung wie zuletzt in vollem Wortlaut beschrieben
(Leitungsgraben), jedoch
Bodenklasse : 3 bis 5
Grabentiefe : bis 1,25 m i.L.
Grabenbreite: fuer Rohr-DN bis 150
Menge: 15,000 m

*Hinweis*
Hinweistext

Baugrube fuer Schacht herstellen.
Boden aus Baugrube fuer Schacht ausheben. Die
Baugrubentiefe wird gerechnet ab OK des vorhandenen
Planums.

Verbau, soweit erforderlich, sowie offene Wasserhaltung
bis zu einer Pumpenleistung von 1 cbm/h
Foerderdurchfluss
je m Baugrube bei 5 m geodaetischer Foerderhoehe werden
nicht gesondert berechnet.

Aushub, soweit zum Verfuellen geeignet, zur
Wiederverwendung seitlich lagern, nach Vertzen vom
Schacht und nach Verlegen der Leitung in Graben
einschl. Leitungszone einbauen und verdichten.

Fehlenden Verfuellboden einbauen wird gesondert
berechnet.

Zum Verfuellen nicht verwendeter Aushub geht in
Eigentum des AN ueber und wird beseitigt.

Abgerechnet wird nach Abtragsprofilen.

**4.1.3 Baugrube für Übergabeschcht bis 1,50 m Tiefe**
Leistung wie zuletzt in vollem Wortlaut beschrieben
(Schachtgrube), jedoch
Bodenklasse  : 3 bis 5
Baugrubentiefe  : bis 1,50 m i.L.
Menge: 14,000 m3

**4.1.4 Rohrbettung mit Sand**
Rohrbettung herstellen.

Sand liefern und als Sandauflager mit einer maschinell
verdichteten Mindeststärke von 10 cm unter den Rohren
herstellen.
Nach Rohrverlegung Graben bis 15 cm ueber Rohrscheitel
verfuellen und auf 103% Proktordichte verdichten.
Zum Verfuellen nicht verwendeter Aushub geht in
Eigentum des AN ueber und wird beseitigt.
Abgerechnet wird nach Liefer- und Wiegeschein des
Verfuellungsmaterials.
Menge: 25,000 m3

**4.1.5 Bodenaustausch**
Bodenaustausch.
Zugelassenes und verdichtungsfaehiges Verfuellmaterial
(i.d.R. Sand/Kies) liefern, in Leitungsgraben einschl.
Schachtbaugruben einbauen und auf 103 % PROKTORDICHTE
verdichten.
Zum Verfuellen nicht verwendeter Aushub geht in
Eigentum des AN ueber und wird beseitigt.
Abgerechnet wird nach Liefer- und Wiegeschein des
Verfuellungsmaterials.
Menge: 25,000 m3

#### Untertitel 4.2 Rohrleitungen / Schachte innerhalb vom Gebäude

*Hinweis*
Vorbemerkungen und Kalkulationshinweise
----------------------------------------
Liefern und Verlegen von Vollwandabwasserrohren und
Formstücke aus Polypropylen mit mineralischen Additiven
veredelt (PP-MD) gemäß DIN EN 14758-1-:2005 und
werksseitig eingelegter patentierter Lippendichtung.
Hochlastkanalrohr mit hoher Ringsteifigkeit > SN 10
(gemäß MPA-Gutachten: > 10 kN/m² nach DIN EN ISO 9969)
im Schwerlastbereich (SLW 60) einsetzbar. Die
ohrleitungen sind unter Beachtung der DIN EN 1610 und
der
Herstellerverlegeanleitung zu verlegen.
Für Regenwasser- und Schmutzwasserleitungen.

**4.2.1 Rohr DN 100**
Leistung,wie zuletzt in vollem Wortlaut beschrieben,
jedoch Kanalrohr DN 100.
Menge: 80,000 m

**4.2.2 Rohr DN 125**
Leistung,wie zuletzt in vollem Wortlaut beschrieben,
jedoch Kanalrohr DN 125.
Menge: 5,000 m

*Hinweis*
Formstuecke
in allen Handelsausfuehrungen, als Zulage für zuvor
beschriebenes Kanalrohr,und zwar:

**4.2.3 Bogen DN 100**
Leistung,wie zuletzt in vollem Wortlaut
beschrieben,jedoch Bogen DN 100.
Menge: 60,000 St

**4.2.4 Abzweig DN 100**
Leistung,wie zuletzt in vollem Wortlaut
beschrieben,jedoch Abzweig DN 100.
Menge: 10,000 St

**4.2.5 Abzweig DN 125**
Leistung,wie zuletzt in vollem Wortlaut
beschrieben,jedoch Abzweig DN 125.
Menge: 1,000 St

**4.2.6 Doppelmuffen DN 100**
Leistung,wie zuletzt in vollem Wortlaut
beschrieben,jedoch Doppel- bzw. Überschiebmuffe DN 100.
Menge: 10,000 St

**4.2.7 Übergangsrohr DN 125**
Leistung,wie zuletzt in vollem Wortlaut
beschrieben,jedoch Übergangsrohr, DN 125/100.
Menge: 2,000 St

**4.2.8 Muffenstopfen DN 100**
Leistung,wie zuletzt in vollem Wortlaut
beschrieben,jedoch Muffenstopfen - oder Kappe, DN 100.
Menge: 15,000 St

**4.2.9 Mauerkragen DN 100**
Leistung,wie zuletzt in vollem Wortlaut
beschrieben,jedoch Mauerkragen aus EPDM,
Rohraußendurchmesser DN 100, als grundwasserdichte
Wand-und Bodendurchführung einbringen und mit
zugehörigem Spannsystem befestigen.
Die Druckbeständigkeit (Grundwasserdicht bis 6 bar) des
Mauerkragens ist durch einen unabhängigen Prüfbericht
nachzuweisen.
Menge: 15,000 St

*Hinweis*
Der Einbau der Bodenabläufe muss in Abstimmung mit dem
Gewerk Sanitär erfolgen.

**4.2.10 Bodenablauf aus Gußeisen einschl. Aufsatzstück aus Kunststoff**
Bodenablauf aus Gußeisen, mit Geruchverschluß, mit
Anstrich Ablaufkörper nach DIN 19599, mit
Preßdichtungsflansch, für Abdichtung durch
Dichtungsbahn,
geprüft nach DIN EN 1253 mit herausnehmbarem
Glockengeruchverschluss mit Bauzeitendeckel
mit Pressdichtungsflansch und Erdungsanschluss
Ablaufleistung 2,0 l/s
Gewicht 15,8 kg
Stutzenneigung 90¦
DN 100.

einschl. Aufsatzstück aus Kunststoff
Stutzendurchmesser 198 mm, Dünnbett mit angespritztem
Kunststoffvlies für die Dünnbettanbindung
Rahmen aus Edelstahl 196*196 mm
Schlitzrost aus Edelstahl, verschraubt für
Barfußbereich geeignet
Verschieberahmen teleskopisch höhenverstellbar mit
Abdichtring
Belastungsklasse K3
Gewicht 6,5 kg

Abdichtring
D=175 mm, H=10 mm
Menge: 2,000 St

**4.2.11 Bodenablauf aus Edelstahl**
Ausführung: DN 100 Edelstahl
für Bodenplatten ohne Bodenaufbau mit Flansch für
Verbundabdichtung mit Geruchsverschluss einschl. Eimer
Edelstahl einschl. Schlitzrost Edelstahl, rutschhemmend

Lieferung einschließlich aller erforderlichen
Befestigungsmittel.
Für den Einbau gelten die Einbauhinweise des
Herstellers.

Leitfabrikat:  ACO Variant CR

oder gleichwertiges Fabrikat:

Angebotenes Fabrikat:
........................................
Menge: 2,000 St

*Hinweis*
Hinweistext

Druckprobe nach DIN 4033, Abs. 9.2 ff.
Der angebotene Einheitspreis beinhaltet das Einsetzen,
Vorhalten, Betreiben und ggf. mehrmalige Umbauen und
Umsetzen der notwendigen Geraete sowie das Liefern
und Ableiten des erforderlichen Fuellstoffs und das
Anfertigen der erforderlichen Protokolle, und zwar:

**4.2.12 Druckprobe - DN 100**
Leistung wie zuletzt in vollem Wortlaut beschrieben,
jedoch Druckprobe DN 100.
Menge: 80,000 m

**4.2.13 Druckprobe - DN 125**
Leistung wie zuletzt in vollem Wortlaut beschrieben,
jedoch Druckprobe DN 125.
Menge: 5,000 m

#### Untertitel 4.3 Erdarbeiten außerhalb vom Gebäude

*Hinweis*
Teilsperrung einer Straße aufgrund der Herstellung von
Versorgungsanschlüssen an die Schmutz- und
Regenwasserkanalisation sowie für den Anschluß an die
öffentl. Trinkwasserversorgung

*Hinweis*
Vorbemerkungen und Kalkulationshinweise

Vor Beginn der Baumaßnahme hat der Auftragnehmer
namentlich einen verantwortlichen Mitarbeiter zu
benennen, der die ordnungsgemäße Funktion der
Verkehrssicherungsanlage auch in der Nacht, bzw. an
Wochenenden und Feiertagen überwacht. Der Auftragnehmer
oder die benannte Person muss durchgehend telefonisch
erreichbar sein.

Die verkehrsrechtlichen Anordnung bei der jeweiligen
zuständigen Behörde (Straßenverkehrs- bzw.
Polizeibehörden usw.) ist vom Auftragnehmer einzuholen.
Die Planeinsicht bei den zuständigen
Versorgungsunternehmen (Badenova, Telekom usw.) inkl.
Anfordern von Kabelplänen sowie die Koordination mit
den Ver- u. Entsorgungsbetrieben, dem Tiefbauamt und
der Stadt sowie die Gebühren für die verkehrsrechtliche
Anordnungen sind in die Einheitspreis einzukalkulieren.

**4.3.1 Kennzeichnen der Baustelle**
Kennzeichnen der Baustelle
Gemäß der StVO bzw. der Anordnung der Verkehrsbehörde
ist die Baustelle während der Bauzeit mit den
erforderlichen Verkehrszeichen und Zusatztafeln zu
kennzeichnen sowie mit Absperrungen, Leit- und
Schutzeinrichtungen zu versehen und in dem notwendigen
bzw. angeordneten Umfang zu beleuchten. Die
Verkehrszeichen, Zusatztafeln und Leiteinrichtungen
(ausgenommen Leitplanken und Borde) müssen mit
Reflexstoffen versehen sein. Dieses gilt auch für die
Absperreinrichtungen quer zur Fahrbahn, soweit sie vom
öffentlichen Verkehr beachtet werden müssen. Die
Verkehrszeichen müssen die Gütezeichen der
"Güteschutzgemeinschaft Verkehrszeichen" tragen. Die
Verkehrszeichen und -einrichtungen sind ständig zu
unterhalten und soweit erforderlich zu reinigen. Die
Sicherung erfolgt mit mit elektrischen Warnleuchten,
einschl. aller benötigten Absperrschranken, Leitbaken,
Warnleuchten, Verkehrs- und Sicherheitskennzeichen
inkl. liefern, aufbauen, vorhalten, beleuchten und
abbauen und mehrmaliges Umsetzten der
Baustellenkennzeichnung.
Menge: 1,000 Psch

**4.3.2 Herstellen, Vor- und Unterhalten einer provis. Überfahrt für PKW + LKW**
Herstellen, Vor- und Unterhalten einer provisorische
Überfahrt für PKW und LKW mit Stahlpanzerplatten über
die Rohrgräben nach statischen, konstruktiven und
verkehrstechnischen Erfordernissen einschließlich der
vorgeschriebenen Beschilderung inkl. mehrmaliges
Umsetzten
Menge: 1,000 Psch

**4.3.3 Herstellen, Vor- und Unterhalten einer Behelfsbrücken für Fußgänger**
Herstellen, Vor- und Unterhalten einer Behelfsbrücken
für Fußgänger über die Rohrgräben nach statischen,
konstruktiven und verkehrstechnischen Erfordernissen
einschließlich der vorgeschriebenen Beschilderung inkl.
mehrmaliges Umsetzten
Menge: 1,000 Psch

**4.3.4 Bauzaun (Höhe 1,2 m) zur Sicherung der Gräben**
Bauzaun (Höhe 1,2 m) zur Sicherung der Gräben auf
befestigtem Untergrund liefern, aufbauen, vorhalten,
umsetzen und abbauen einschließlich der
vorgeschriebenen Beschilderung. Die Absturzsicherung
ist gemäß den Unfallverhütungsvorschriften auszuführen.
Menge: 40,000 m

**4.3.5 Erschwerniszulage für die ganzseitige Straßensperrung**
Erschwerniszulage für die ganzseitige Straßensperrung
im Einvernehmen mit der zuständigen Behörde
(Straßenverkehrsbehörden, Tiefbauämtern und
Polizeibehörden usw.) für die Dauer der Grab- und
Tiefbauarbeiten für den Entwässerungskanalanschluss
Menge: 1,000 St

**4.3.6 Erschwerniszulage für die ganzseitige Sperrung des Fußgängerweg**
Erschwerniszulage für die ganzseitige
Fußgänerwegsperrung im Einvernehmen mit der zuständigen
Behörde (Straßenverkehrsbehörden, Tiefbauämtern und
Polizeibehörden usw.) für die Dauer der Grab- und
Tiefbauarbeiten für den Entwässerungskanalanschluss
Menge: 1,000 St

*Hinweis*
Grabarbeiten

**4.3.7 Aufschneiden der Schwarzdecke**
Trennschnitt der Schwarzdecke mittels einer Betonsäge,
Dicke ca. 26 cm (Tragschicht + Binderschicht +
Deckschicht), Abrechnung nach Schnittlänge einschl.
Maschinen und Geräte anfahren, aufbauen, vorhalten und
abbauen Wasserversorgung herstellen Schneidschlamm
entfernen Nebenflächen reinigen
Menge: 15,000 m

**4.3.8 Schwarzdecke aufnehmen**
Schwarzdecke aufnehmen inkl. Unterbau in der
vorgefundenen Art und Stärke in der Fahrbahn, sowie
Aufladen, Abtransport und Entsorgung des Materials an
eine vom Auftragnehmer zu wählende Kippe und
einplanieren.

Das Material wird Eigentum des Auftragnehmers. Die
Entsorgungsggebühren sind in die Einheitspreise
einzukalkulieren.
Menge: 10,000 m2

**4.3.9 Bordsteinen mit Rinnenplatte aufnehmen**
Bordsteinen mit Rinnenplatte aufnehmen und seitlich zur
Wiederverwendung auf Paletten lagern und nach
Beendigung der Grab-- und Tiefbauarbeiten in Beton
(C16/20) wieder einbringen / versetzen. Der Rest oder
nichtverwendetes Material ist vom Auftragnehmer
abzuführen und durch gleichwertiges neues Material zu
ersetzen.
Menge: 2,000 m

**4.3.10 Bituminösen Tragschicht herstellen**
Bituminösen Tragschicht herstellen in der vorgefundenen
Stärke der bestehenden Verkehrsfläche (ca. 10-14 cm),
bestehend aus liefern, höhengerecht in entsprechender
Längs- und Querneigung einbauen und verdichten einschl.
erforderl. Handeinbau,

Die Einbaumenge ist durch amtl. Lieferscheine
nachzuweisen. Sämtl. Vorschriften und Richtlinien des
Straßenbauamtes sind unbedingt zu beachten.
Menge: 3,000 to

**4.3.11 Bituminösen Binderschicht herstellen**
Bituminösen Binderschicht herstellen in der
vorgefundenen Stärke der bestehenden Verkehrsfläche
(ca. 8 cm), bestehend aus liefern, höhengerecht in
entsprechender Längs- und Querneigung einbauen und
verdichten einschl. erforderl. Handeinbau.

Die Einbaumenge ist durch amtl. Lieferscheine
nachzuweisen. Sämtl. Vorschriften und Richtlinien des
Straßenbauamtes sind unbedingt zu beachten.
Menge: 1,000 to

**4.3.12 Bituminösen Aspahltdeckschicht herstellen**
Bituminösen Aspahltdeckschicht herstellen in der
vorgefundenen Stärke der bestehenden Verkehrsfläche
(ca. 4 cm), bestehend aus liefern, höhengerecht in
entsprechender Längs- und Querneigung einbauen und
verdichten einschl. erforderl. Handeinbau.

Die Einbaumenge ist durch amtl. Lieferscheine
nachzuweisen. Sämtl. Vorschriften und Richtlinien des
Straßenbauamtes sind unbedingt zu beachten.
Menge: 1,000 to

**4.3.13 Bituminöses Bindemittel (Haftkleber)**
Bituminöses Bindemittel (Haftkleber) gleichmäßig auf
die Asphalttragschicht und Asphaltbinderschicht
auftragen, einschließlich Reinigen des Untergrundes und
laden, abfahren und entsorgen der anfallende Stoffe.
Das Material wird Eigentum des Auftragnehmers.

Die Entsorgungsggebühren sind in die Einheitspreise
einzukalkulieren.
Bindemittel: Haftkleber (lösemittelhaltige
Bitumenemulsion)
Auftragsmenge: 0,2 kg / m²
Menge: 7,500 kg

**4.3.14 Anschluss der bituminösen Aspahltdeckschicht herstellen**
Anschluss der bituminösen Aspahltdeckschicht herstellen
mittels einem anschmelzbares / selbstklebenden
Bitumenfugenband, Dicke der Asphaltdeckschicht ca. 4 cm
Menge: 15,000 m

*Hinweis*
Leitungsgraben für SW- und RW- Leitungen sowie bauseits
verlegte Fernwärme- und Trinkwasserleitung herstellen.
Boden fuer Leitungsgraben profilgerecht ausheben.
Die Grabentiefe wird gerechnet ab OK Gelaende oder
Strasse, ggf. unter Abzug des Oberbodens, bzw. ab OK
des vorhandenen Planums.
Strassenaufbruch wird gesondert berechnet.
Abgerechnet wird nach der Laenge des Leitungsgrabens,
gemessen in der Achse der Leitung.
Verbau, soweit erforderlich, sowie offene Wasserhaltung
bis zu einer Pumpenleistung von 1 cbm/h
Foerderdurchfluss je m Baugrube bei 5 m geodaetischer
Foerderhoehe werden nicht
gesondert berechnet.
Aushub, soweit zum Verfuellen geeignet, zur
Wiederverwendung seitlich lagern, nach Verlegen der
Leitung in Graben einschl. Leitungszone einbauen und
verdichten. PROCTORDICHTE mind. 103 %.
Fehlenden Verfuellboden einbauen wird gesondert
berechnet.
Zum Verfuellen nicht verwendeter Aushub geht in
Eigentum des AN ueber und wird beseitigt.

**4.3.15 Graben bis 1,25 m Tiefe**
Leistung wie zuletzt in vollem Wortlaut beschrieben
(Leitungsgraben), jedoch
Bodenklasse : 3 bis 5
Grabentiefe : bis 1,25 m i.L.
Grabenbreite: fuer 1 x Rohr-DN bis 150 i.L.
Menge: 105,000 m

**4.3.16 Graben bis 1,75 m Tiefe**
Leistung wie zuletzt in vollem Wortlaut beschrieben
(Leitungsgraben), jedoch
Bodenklasse : 3 bis 5
Grabentiefe : bis 1,75 m i.L.
Grabenbreite: fuer 1 x Rohr-DN bis 150 i.L.
Menge: 35,000 m

**4.3.17 Graben bis 2,50 m Tiefe**
Leistung wie zuletzt in vollem Wortlaut beschrieben
(Leitungsgraben), jedoch
Bodenklasse : 3 bis 5
Grabentiefe : bis 2,50 m i.L.
Grabenbreite: fuer 1 x Rohr-DN bis 200
Menge: 15,000 m

**4.3.18 Rohrgrabenaush. Hand**
Rohrgrabenaushub von Hand wenn die Lage von vorhandenen
Leitungen, Draenen, Kabel oder Kanaelen und
sonstigen baulichen Anlagen vor Ausfuehrung der
Arbeiten nicht gegeben werden kann, oder wenn in
unmittelbarer
Naehe von Bauwerken, Leitungen, Kabel usw. die
Erdarbeiten mit der erforderlichen Vorsicht
durchgefuehrt werden muß.
Der Aushub wird nach Rauminhalt abgerechnet.
Menge: 3,000 m3

*Hinweis*
Hinweistext

Baugrube fuer Schacht herstellen.
Boden aus Baugrube fuer Schacht ausheben. Die
Baugrubentiefe wird gerechnet ab OK Gelaende oder
Strasse, ggf. unter Abzug des Oberbodens, bzw. ab OK
des
vorhandenen Planums.
Strassenaufbruch wird gesondert berechnet.

Verbau, soweit erforderlich, sowie offene Wasserhaltung
bis zu einer Pumpenleistung von 1 cbm/h
Foerderdurchfluss
je m Baugrube bei 5 m geodaetischer Foerderhoehe werden
nicht gesondert berechnet.

Aushub, soweit zum Verfuellen geeignet, zur
Wiederverwendung seitlich lagern, nach Versetzen vom
Schacht und nach Verlegen der Leitung in Graben
einschl. Leitungszone einbauen und verdichten.

Fehlenden Verfuellboden einbauen wird gesondert
berechnet.

Zum Verfuellen nicht verwendeter Aushub geht in
Eigentum des AN ueber und wird beseitigt.

Abgerechnet wird nach Abtragsprofilen.

**4.3.19 Baugrube für Schächte bis 2,00 m Tiefe**
Leistung wie zuletzt in vollem Wortlaut beschrieben
(Schachtgrube), jedoch
Bodenklasse  : 3 bis 5
Baugrubentiefe  : bis 2,0 m i.L.
Menge: 30,000 m3

**4.3.20 Baugrube für Schächte bis 2,50 m Tiefe**
Leistung wie zuletzt in vollem Wortlaut beschrieben
(Schachtgrube), jedoch
Bodenklasse  : 3 bis 5
Baugrubentiefe  : bis 2,5 m i.L.
Menge: 45,000 m3

**4.3.21 Rohrbettung mit Sand**
Rohrbettung herstellen.

Sand liefern und als Sandauflager mit einer maschinell
verdichteten Mindeststärke von 10 cm unter den Rohren
herstellen.
Nach Rohrverlegung Graben bis 15 cm ueber Rohrscheitel
verfuellen und auf 103% Proktordichte verdichten.

Zum Verfuellen nicht verwendeter Aushub geht in
Eigentum des AN ueber und wird beseitigt.

Abgerechnet wird nach Liefer- und Wiegeschein des
Verfuellungsmaterials.
Menge: 50,000 m3

**4.3.22 Rohrbettung mit Beton**
Rohrbettung herstellen.

Beton liefern und als Betonauflager mit einer
Mindeststärke von 10 cm unter den Rohren herstellen.
Nach Rohrverlegung Rohr bis 15 cm ueber Rohrscheitel
umlaufend mit Beton C 12/15 verfuellen.

Zum Verfuellen nicht verwendeter Aushub geht in
Eigentum des AN ueber und wird beseitigt.

Abgerechnet wird nach Liefer- und Wiegeschein des
Verfuellungsmaterials.
Menge: 2,000 m3

**4.3.23 Bodenaustausch**
Bodenaustausch.
Zugelassenes und verdichtungsfaehiges Verfuellmaterial
(i.d.R. Sand/Kies) liefern, in Leitungsgraben einschl.
Schachtbaugruben einbauen und auf 103 %
PROKTORDICHTE verdichten.

Zum Verfuellen nicht verwendeter Aushub geht in
Eigentum des AN ueber und wird beseitigt.

Abgerechnet wird nach Liefer- und Wiegeschein des
Verfuellungsmaterials.
Menge: 30,000 m3

**4.3.24 Betongegenlager**
Betonwiderlager.
Betonwiderlager aus Beton B25 fuer aussenliegende
Abstuerze liefern und herstellen.
Menge: 2,000 m3

*Hinweis*
Hinweistext

Suchgraben herstellen.
Boden fuer Suchgraben nach Angaben des AG ausheben, zur
Wiederverwendung seitlich lagern und nach Beendigung
der Suche wieder einbauen und verdichten.
Verbau und Wasserhaltung soweit erforderlich, werden
nicht gesondert berechnet. Die Grabentiefe wird
gerechnet ab
OK Gelaende oder Strasse, ggf. unter Abzug des
Oberbodens bzw. ab OK des vorhandenen Planums.
Die Vorschriften der Versorgungsunternehmen sind zu
beachten.
Strassenaufbruch wird gesondert berechnet.

Abgerechnet wird nach Abtragsprofilen.

**4.3.25 Suchgraben bis 1,75 m Tiefe**
Leistung wie zuletzt in vollem Wortlaut beschrieben
(Suchgraben), jedoch
Bodenklasse : 3 bis 5
Grabentiefe : bis 1,75 m i.L.
Menge: 5,000 m

**4.3.26 Suchgraben bis 2,25 m Tiefe**
Leistung wie zuletzt in vollem Wortlaut beschrieben
(Suchgraben), jedoch
Bodenklasse : 3 bis 5
Grabentiefe : bis 2,25 m i.L.
Menge: 5,000 m

**4.3.27 Suchgraben bie 2,75 m Tiefe**
Leistung wie zuletzt in vollem Wortlaut beschrieben
(Suchgraben), jedoch
Bodenklasse : 3 bis 5
Grabentiefe : bis 2,75 m i.L.
Menge: 5,000 m

#### Untertitel 4.4 Rohrleitungen / Schächte außerhalb vom Gebäude

*Hinweis*
Vorbemerkungen und Kalkulationshinweise
----------------------------------------
Liefern und Verlegen von Vollwandabwasserrohre und
Formstücke aus Polypropylen mit mineralischen Additiven
veredelt (PP-MD) gemäß DIN EN 14758-1-:2005 und
werksseitig eingelegter patentierter Lippendichtung.
Hochlastkanalrohr mit hoher Ringsteifigkeit > SN 10
(gemäß MPA-Gutachten: > 10 kN/m² nach DIN EN ISO 9969)
im Schwerlastbereich (SLW 60) einsetzbar.
Die Rohrleitungen sind unter Beachtung der DIN EN 1610
und der Herstellerverlegeanleitung zu verlegen.
Für Regenwasser- und Schmutzwasserleitungen.

**4.4.1 Rohr DN 100**
Leistung,wie zuletzt in vollem Wortlaut beschrieben,
jedoch Kanalrohr DN 100.
Menge: 30,000 m

**4.4.2 Rohr DN 125**
Leistung,wie zuletzt in vollem Wortlaut beschrieben,
jedoch Kanalrohr DN 125.
Menge: 30,000 m

**4.4.3 Rohr DN 150**
Leistung,wie zuletzt in vollem Wortlaut beschrieben,
jedoch Kanalrohr DN 150.
Menge: 15,000 m

*Hinweis*
Formstuecke
in allen Handelsausfuehrungen, als Zulage für zuvor
beschriebenes Kanalrohr,und zwar:

**4.4.4 Bogen DN 100**
Leistung,wie zuletzt in vollem Wortlaut
beschrieben,jedoch Bogen DN 100.
Menge: 2,000 St

**4.4.5 Bogen DN 125**
Leistung,wie zuletzt in vollem Wortlaut
beschrieben,jedoch Bogen DN 125.
Menge: 2,000 St

**4.4.6 Bogen DN 150**
Leistung,wie zuletzt in vollem Wortlaut
beschrieben,jedoch Bogen DN 150.
Menge: 4,000 St

**4.4.7 Abzweig DN 100**
Leistung,wie zuletzt in vollem Wortlaut
beschrieben,jedoch Abzweig DN 100.
Menge: 1,000 St

**4.4.8 Abzweig DN 125**
Leistung,wie zuletzt in vollem Wortlaut
beschrieben,jedoch Abzweig DN 125.
Menge: 1,000 St

**4.4.9 Abzweig DN 150**
Leistung,wie zuletzt in vollem Wortlaut
beschrieben,jedoch Abzweig DN 150.
Menge: 2,000 St

**4.4.10 Doppelmuffen DN 100**
Leistung,wie zuletzt in vollem Wortlaut
beschrieben,jedoch Doppel- bzw. Überschiebmuffe DN 100.
Menge: 4,000 St

**4.4.11 Doppelmuffen DN 125**
Leistung,wie zuletzt in vollem Wortlaut
beschrieben,jedoch Doppel- bzw. Überschiebmuffe DN 125.
Menge: 2,000 St

**4.4.12 Doppelmuffen DN 150**
Leistung,wie zuletzt in vollem Wortlaut
beschrieben,jedoch Doppel- bzw. Überschiebmuffe DN 150.
Menge: 1,000 St

**4.4.13 Übergangsrohr DN 125/100**
Leistung,wie zuletzt in vollem Wortlaut
beschrieben,jedoch Übergangsrohr, DN 125/100.
Menge: 1,000 St

**4.4.14 Übergangsrohr DN 150/100**
Leistung,wie zuletzt in vollem Wortlaut
beschrieben,jedoch Übergangsrohr, DN 150/100
Menge: 1,000 St

**4.4.15 Übergangsrohr DN 150/125**
Leistung,wie zuletzt in vollem Wortlaut
beschrieben,jedoch Übergangsrohr, DN 150/125
Menge: 1,000 St

**4.4.16 Muffenstopfen DN 100**
Leistung,wie zuletzt in vollem Wortlaut
beschrieben,jedoch Muffenstopfen - oder Kappe,DN 100.
Menge: 1,000 St

**4.4.17 Muffenstopfen DN 125**
Leistung,wie zuletzt in vollem Wortlaut
beschrieben,jedoch Muffenstopfen - oder Kappe, DN 125.
Menge: 1,000 St

**4.4.18 Muffenstopfen DN 150**
Leistung,wie zuletzt in vollem Wortlaut
beschrieben,jedoch Muffenstopfen - oder Kappe,DN 150.
Menge: 1,000 St

*Hinweis*
Hinweistext

Bestandsleitungen freilegen, Sohle-Höhen prüfen,
Übergang zu neu anzuschließender Leitung herstellen,
neu verlegte Leitung anschließen.

Der Auftragnehmer hat die Fach- und Hochbauleitung
rechtzeitig vor Trennung von Rohrleitungen zu
informieren
und eine zeitliche Abstimmung vorzunehmen, sodass der
laufende Betrieb der Feuerwache nicht bzw. nur im
unvermeidbaren Rahmen beeinträchtigt wird.

**4.4.19 Anschluss an Bestand KG 2000 - DN 250**
Leistung,wie zuletzt in vollem Wortlaut beschrieben,
jedoch KG 2000 Rohr bis DN 250.
Menge: 1,000 St

*Hinweis*
Hinweistext

Druckprobe nach DIN 4033, Abs. 9.2 ff. Der angebotene
Einheitspreis beinhaltet das Einsetzen, Vorhalten,
Betreiben und ggf. mehrmalige Umbauen und Umsetzen der
notwendigen Geraete sowie das Liefern und Ableiten des
erforderlichen Fuellstoffs und das Anfertigen der
erforderlichen Protokolle, und zwar:

**4.4.20 Druckprobe - DN 100**
Leistung wie zuletzt in vollem Wortlaut beschrieben,
jedoch Druckprobe DN 100.
Menge: 30,000 m

**4.4.21 Druckprobe - DN 125**
Leistung wie zuletzt in vollem Wortlaut beschrieben,
jedoch Druckprobe DN 125.
Menge: 30,000 m

**4.4.22 Druckprobe - DN 150**
Leistung wie zuletzt in vollem Wortlaut beschrieben,
jedoch Druckprobe DN 150.
Menge: 15,000 m

*Hinweis*
SW-Schacht (Revi-Schach) - DN 1000 Typ 2

**4.4.23 Fertigschachtunterteil, rund, lichte Weite DN 1000 mm,**
Fertigschachtunterteil, rund, lichte Weite DN 1000 mm,
aus Betonfertigteilen nach DIN EN 1917 und DIN V 4034
Teil 1,
Fugendichtung: mit integriertem Dichtungselement.
Lastübertragung: mit einem fixiert eingelegtem
Tok-Seal-Sandschlauch zur Lastübertragung in die dafür
vorgefertigte umlaufende Nut ( fixierte und sichere
Lage des Tok-Seal-Sandschlauches !!! )  nach DIN 4034
Teil 1, Bauausführung Abs. 3.10, (als Ersatz für eine
Mörtelfuge), aus Elastomeren nach DIN 4060,.

Anschlüsse für gelenkige Einbindung der Rohre.
Größtes Rohr DN 100  Rohrart KG 2000
Gerinne abgewinkelt

Ausbildung der Wasserlaufrinne:
Schmutzwasser: Gerinne und Auftritt (Bankette) mit
Klinkerriemchen DIN  EN 186.
Menge: 1,000 St

**4.4.24 Schachthals 300 mm hoch**
Schachthals/Schachtkonus DIN EN 1917 und DIN V 4034
Teil 1, Fugendichtung mit integriertem Dichtungselement
zur Lastübertragung, als Ersatz für eine Mörtelfuge,
aus Elastomeren DIN 4060,

Bauhöhe: 300 mm
Menge: 1,000 St

**4.4.25 Ausgleichsring bis 100 mm Höhe**
Ausgleichsring,passend zu vor beschriebenem Schachthals
liefern und als Schachtbauteil einbauen.
Ausgleichsring 625 mm,nach DIN 4034 Teil 1.

Bauhöhe  : bis 100 mm
Menge: 1,000 St

**4.4.26 Schachtabdeckung**
Schachtabdeckung Klasse D 400
entsprechend DIN EN 124/E DIN 1229
lichte Weite Ø 605 mm
Bauhöhe 125 mm, ohne Scharnier
Rahmen aus Gusseisen, hochziehbar, rund mit 4 Taschen
zum Einhängen eines Schmutzfängers nach DIN 1221 mit
PEWEPREN-Einlage kompatibel zu Deckel DIN 19584
Deckel aus Gusseisen, Gewicht ca. 43,0 kg mit zwei
wartungsfreien, schraublosen und verkehrssicheren
Arretierungen aus hochverschleißfestem Kunststoff
Gewicht ca. 102,0 kg
ohne Lüftungsöffnungen

Optionen:
Rahmen aus Gusseisen sind mit eingegossener Aufschrift
"Schmutzwasser".
Menge: 1,000 St

*Hinweis*
SW-Schacht (Übergabeschacht) - DN 1000 Typ 2

**4.4.27 Fertigschachtunterteil, rund, lichte Weite DN 1000 mm,**
Fertigschachtunterteil, rund, lichte Weite DN 1000 mm,
aus Betonfertigteilen nach DIN EN 1917 und DIN V 4034
Teil 1,
Fugendichtung: mit integriertem Dichtungselement.
Lastübertragung: mit einem fixiert eingelegtem
Tok-Seal-Sandschlauch zur Lastübertragung in die dafür
vorgefertigte umlaufende Nut ( fixierte und sichere
Lage des Tok-Seal-Sandschlauches !!! )  nach DIN 4034
Teil 1, Bauausführung Abs. 3.10, (als Ersatz für eine
Mörtelfuge), aus Elastomeren nach DIN 4060,.

Anschlüsse für gelenkige Einbindung der Rohre.
Größtes Rohr DN 150  Rohrart KG 2000
Gerinne gerade

Ausbildung der Wasserlaufrinne:
Schmutzwasser: Gerinne und Auftritt (Bankette) mit
Klinkerriemchen DIN  EN 186.
Menge: 1,000 St

**4.4.28 Schachtring 250 mm hoch**
Schachtring DIN EN 1917 und DIN V 4034 Teil 1,
Fugendichtung mit integriertem Dichtungselement und
fixiert eingelegtem Tok-Seal-Sandschlauch zur
Lastübertragung in die dafür vorgefertigte umlaufende
Nut, als Ersatz für eine Mörtelfuge, aus Elastomeren
DIN 4060,

Steigeinrichtung: Steigeisen DIN 1212 E oder Steigbügel
nach DIN 19555 Steigmaß: 25 cm

Bauhöhe  : 250 mm
Menge: 1,000 St

**4.4.29 Schachtring 500 mm hoch**
Schachtring DIN EN 1917 und DIN V 4034 Teil 1,
Fugendichtung mit integriertem Dichtungselement und
fixiert eingelegtem Tok-Seal-Sandschlauch zur
Lastübertragung in die dafür vorgefertigte umlaufende
Nut, als Ersatz für eine Mörtelfuge, aus Elastomeren
DIN 4060,

Steigeinrichtung: Steigeisen DIN 1212 E oder Steigbügel
nach DIN 19555 Steigmaß: 25 cm

Bauhöhe  : 500 mm
Menge: 2,000 St

**4.4.30 Schachthals 300 mm hoch**
Schachthals/Schachtkonus DIN EN 1917 und DIN V 4034
Teil 1, Fugendichtung mit integriertem Dichtungselement
zur Lastübertragung, als Ersatz für eine Mörtelfuge,
aus Elastomeren DIN 4060,

Bauhöhe: 300 mm
Menge: 1,000 St

**4.4.31 Ausgleichsring bis 100 mm Höhe**
Ausgleichsring,passend zu vor beschriebenem
Schachthals liefern und als Schachtbauteil
einbauen.
Ausgleichsring 625 mm,nach DIN 4034 Teil 1.

Bauhöhe  : bis 100 mm
Menge: 1,000 St

**4.4.32 Schachtabdeckung**
Schachtabdeckung Multitop Klasse D 400
entsprechend DIN EN 124/E DIN 1229
lichte Weite Ø 605 mm
Bauhöhe 125 mm, ohne Scharnier
Rahmen aus Gusseisen, hochziehbar, rund mit 4 Taschen
zum Einhängen eines Schmutzfängers nach DIN 1221 mit
PEWEPREN-Einlage kompatibel zu Deckel DIN 19584
Deckel aus Gusseisen, Gewicht ca. 43,0 kg mit zwei
wartungsfreien, schraublosen und verkehrssicheren
Arretierungen aus hochverschleißfestem Kunststoff
Gewicht ca. 102,0 kg
ohne Lüftungsöffnungen

Optionen:
Rahmen aus Gusseisen sind mit eingegossener Aufschrift
"Schmutzwasser".
Menge: 1,000 St

#### Untertitel 4.5 Brunnenleitungen u. Übergabeschacht

*Hinweis*
Für die Verlegung sind die technischen Daten und die
technischen Hinweise im Technischen Gesamtkatalog des
jeweiligen Herstellers bzw. Montageanleitung für
Flexible,
vorgedämmte Rohrsysteme zu beachten.

*Hinweis*
Kunststoff-Rohrleitungssystem für die Erdverlegung

**4.5.1 Vorgedämmte Erdleitung 110x10,0**
flexibles, vorgedämmtes, selbstkompensierendes
Kunststoff-Rohrleitungssystem für die Erdverlegung. Zum
Transport von
Trinkwasser.

Mediumrohr:
Polyethylen PE 100, SDR 11 gemäß DIN 8074/8075 und DIN
EN 12201 mit DVGW-Zertifizierung. Korrosions- und
verrottungsfrei.
Temp./ Druckbelastung: +20°C / 16 bar

Dämmmaterial:
Mehrlagiger, alterungsbeständiger, geschlossenzelliger,
vernetzter Polyethylen Dämmstoff, dauerelastisch,
Wasseraufnahme gem. DIN EN 15632 kleiner 1 % vol.

Mantelrohr:
Gewelltes Polyethylen (PE-80/PE-HD).
Mit statischer Nachweisführung für
SLW60 nach ATV-DVWK-A127.

Leitfabrikat/Typ: Uponor Ecoflex Supra 110x10,0 /200
  Art.-Nr.:1018131

Sofern ein anderes als das vorgenannte Fabrikat
angeboten wird, dies bitte hier eintragen:

Hersteller:
'
..................................................'
vom Bieter einzutragen

Typ:
'
..................................................'
vom Bieter einzutragen

wird keine Eintragung vorgenommen, gilt das
ausgeschriebene Fabrikat als angeboten.
Menge: 80,000 m

**4.5.2 Übergangsnippel 110x10-4"**
für den Übergang von Uponor Ecoflex Supra-Rohr auf
Zoll-Außengewinde, zum Eindichten. Geeignet für die
Erdverlegung.
+ 20°C / 16 bar (25-63 mm)
+ 20°C / 12,5 bar (75-110 mm)
DVGW-Zertifizierung

Leitfabrikat/Typ: Uponor Ecoflex Supra Übergangsnippel
  110x10-4"
  Art.-Nr.:1018407

Sofern ein anderes als das vorgenannte Fabrikat
angeboten wird, dies bitte hier eintragen:

Hersteller:
'
..................................................'
vom Bieter einzutragen

Typ:
'
..................................................'
vom Bieter einzutragen

wird keine Eintragung vorgenommen, gilt das
ausgeschriebene Fabrikat als angeboten.
Menge: 4,000 St

**4.5.3 Übergangsnippel 110x10,0-G3 PN6**
für den Übergang von PE-Xa- und PE 100 Rohr auf
zylindrisches Zoll-Außengewinde, O-Ring dichtend.
Fitting und Klemmschelle aus korrosionsbeständigem
Messing, entzinkungsbeständig nach DIN EN ISO 6509, mit
Edelstahlschraube (Uponor Grafitpaste verwenden).
Klemmschelle vorgeweitet (Dimension 63,75, 90, 110).
Für die Rohrsysteme Thermo Single, Thermo Twin, Thermo
Mini, Quattro, Supra (Temp./ Druckbelastung: +20°C/ 16
bar).

Zertifizierungen:
KOMO Systemzertifizierung nach BRL 5609 überwacht durch
Zertifizierungsstelle Kiwa N.V.

Deklaration nach DIN EN 15632 durch
Zertifizierungsstelle Kiwa N.V.
DVGW zertifiziert nach VP600

Leitfabrikat/Typ: Uponor Wipex Übergangsnippel
  110x10,0-G3 PN6
  Art.-Nr.:1018335

Sofern ein anderes als das vorgenannte Fabrikat
angeboten wird, dies bitte hier eintragen:

Hersteller:
'
..................................................'
vom Bieter einzutragen

Typ:
'
..................................................'
vom Bieter einzutragen

wird keine Eintragung vorgenommen, gilt das
ausgeschriebene Fabrikat als angeboten.
Menge: 4,000 St

**4.5.4 Winkel G3-G3**
aus korrosionsbeständigem Messing, entzinkungsbeständig
nach DIN EN ISO 6509 mit Zoll-Innengewinde, O-Ring
dichtend.
Lieferung inkl. O-Ringen.

Zertifizierungen:
KOMO Systemzertifizierung nach BRL 5609 überwacht durch
Zertifizierungsstelle Kiwa N.V.

Deklaration nach DIN EN 15632 durch
Zertifizierungsstelle Kiwa N.V.
DVGW zertifiziert nach W534
ÖVGW zertifiziert nach PW302

Leitfabrikat/Typ: Uponor Wipex Winkel G3-G3
  Art.-Nr.:1018353

Sofern ein anderes als das vorgenannte Fabrikat
angeboten wird, dies bitte hier eintragen:

Hersteller:
'
..................................................'
vom Bieter einzutragen

Typ:
'
..................................................'
vom Bieter einzutragen

wird keine Eintragung vorgenommen, gilt das
ausgeschriebene Fabrikat als angeboten.
Menge: 2,000 St

**4.5.5 Eckisoliersatz 200/175/145/140**
zur Abdichtung von Eckverbindungen für Single-, Twin-
oder Quattro Rohren mit einem
Mantelrohraußendurchmesser von
200, 175 und 140 mm. Bestehend aus Dämmhalbschalen,
Edelstahlschrauben, Reduzierringen und Dichtpaste.
- Wasserdicht bis 0,3 bar bei 30°C
- Statische Nachweisführung für SLW60
  nach ATV-DVWK-A127
In Anlehnung an DIN EN 15632 sind Gummi-Endkappen
(Bauteilabschottung) zu verwenden!

Zertifizierungen:
KOMO Systemzertifizierung nach BRL 5609 überwacht durch
Zertifizierungsstelle Kiwa N.V.
Deklaration nach DIN EN 15632 durch
Zertifizierungsstelle Kiwa N.V.

Leitfabrikat/Typ: Uponor Ecoflex Eckisoliersatz
  200/175/145/140
  Art.-Nr.:1060985

Sofern ein anderes als das vorgenannte Fabrikat
angeboten wird, dies bitte hier eintragen:

Hersteller:
'
..................................................'
vom Bieter einzutragen

Typ:
'
..................................................'
vom Bieter einzutragen

wird keine Eintragung vorgenommen, gilt das
ausgeschriebene Fabrikat als angeboten.
Menge: 2,000 St

**4.5.6 Gummi-Endkappe, 75+90+110/200 Single**
zum Schutz der Dämmung an den Rohrenden und zur
Bauteilabschottung. Bestehend aus Gummiendkappe,
Klemmring aus Edelstahl und Quell-Dichtungsring.
- Wasserdicht bis 0,3 bar bei 30°C

Zertifizierungen:
KOMO Systemzertifizierung nach BRL 5609 überwacht durch
Zertifizierungsstelle Kiwa N.V.
Deklaration nach DIN EN 15632 durch
Zertifizierungsstelle Kiwa N.V.

Leitfabrikat/Typ: Uponor Ecoflex Gummi-Endkappe,
  75+90+110/200 Single
  Art.-Nr.:1018310

Sofern ein anderes als das vorgenannte Fabrikat
angeboten wird, dies bitte hier eintragen:

Hersteller:
'
..................................................'
vom Bieter einzutragen

Typ:
'
..................................................'
vom Bieter einzutragen

wird keine Eintragung vorgenommen, gilt das
ausgeschriebene Fabrikat als angeboten.
Menge: 2,000 St

**4.5.7 Mauerdurchführung DWD 200**
zur Gebäudeeinführung des Mantelrohres bei drückendem
Wasser. Zum direkten Einsatz in einer WU-Beton
Kernlochbohrung oder in ein einbetoniertes Uponor
Ecoflex Faserzementrohr DWD.

Leitfabrikat/Typ: Uponor Ecoflex Mauerdurchführung
  DWD 200
  Art.-Nr.:1007362

Sofern ein anderes als das vorgenannte Fabrikat
angeboten wird, dies bitte hier eintragen:

Hersteller:
'
..................................................'
vom Bieter einzutragen

Typ:
'
..................................................'
vom Bieter einzutragen

wird keine Eintragung vorgenommen, gilt das
ausgeschriebene Fabrikat als angeboten.
Menge: 2,000 St

**4.5.8 Labyrinthdichtung NDW 200**
verhindert effektiv Feuchtigkeitseintrag durch eine
Betonkonstruktion ins Gebäude bei nicht drückendem
Wasser.
Die Verpackungseinheit beinhaltet dieLabyrinthdichtung
und einen Klemmring.

Leitfabrikat/Typ: Uponor Ecoflex Labyrinthdichtung
  NDW 200
  Art.-Nr.:1034204

Sofern ein anderes als das vorgenannte Fabrikat
angeboten wird, dies bitte hier eintragen:

Hersteller:
'
..................................................'
vom Bieter einzutragen

Typ:
'
..................................................'
vom Bieter einzutragen

wird keine Eintragung vorgenommen, gilt das
ausgeschriebene Fabrikat als angeboten.
Menge: 2,000 St

**4.5.9 Epoxidharz Set für DWD 1,1 kg/3,5m2**
zur Beschichtung der Wandung von WU-Beton-
Kernlochbohrungen, für Uponor Ecoflex Mauerdurchführung
DWD.

Leitfabrikat/Typ: Uponor Ecoflex Epoxidharz Set für
  DWD 1,1 kg/3,5m2
  Art.-Nr.:1007373

Sofern ein anderes als das vorgenannte Fabrikat
angeboten wird, dies bitte hier eintragen:

Hersteller:
'
..................................................'
vom Bieter einzutragen

Typ:
'
..................................................'
vom Bieter einzutragen

wird keine Eintragung vorgenommen, gilt das
ausgeschriebene Fabrikat als angeboten.
Menge: 1,000 Set

**4.5.10 Betonfertigteil-Übergabeschacht i.L.1,20x1,20 m, T=1,20 m, Technikraum**
Betonfertigteil - Übergabeschacht  liefern und
fachgerecht versetzen.
Übergabeschacht mit umlaufendem Fugenband und der
nötigen Bewehrung zum Anschluß an die Bodenplatte.

Übergabeschacht aus wasserunduchlässigem Stahlbeton,
Betongüte B 45 einschl. Bewehrung.

Innenmaße: 1,20 x 1,20 m, Tiefe 1,20 m
Boden- u. Wandstärke:  20 cm

Einbauort: Technikraum
Menge: 1,000 St

**4.5.11 Kernbohrung, Stb, Durchmesser 250-300 mm**
Kernbohrung waagrecht mit Diamantbohrkronen in der Wand
vom Betonfertigteil - Übergabeschacht herstellen
Durchmesser: 250 - 300 mm
Betonstärke:  20 cm
Menge: 4,000 St

#### Untertitel 4.6 Dokumentation + sonstiges

**4.6.1 Abnahme**
Beantragen und Vorbereiten der Abnahme.
Die gesamte Entwaesserungsanlage innerhalb und
ausserhalb des Gebäudes ist nach Fertigstellung von der
Abnahmebehoerde zusammen mit der Bauleitung und dem
Ingenieurbuero abnehmen zu lassen.

Der Abnahmetermin ist rechtzeitig schriftlich bekannt
zu geben.
Menge: 1,000 Psch

**4.6.2 Bestandsunterlagen**
Bestandsunterlagen für alle im Leistungsverzeichnis
erfasste Anlagen

Alle nachstehend geforderten Unterlagen sind 3FACH,
jeweils geordnet in Ordnern mit Haupt- und Nebengruppen-Inhaltsverzeichnis BEI DER ABNAHME vorzulegen.
(Sämtliche Unterlagen sind durchzunummerieren).

a) Bestandszeichnungen sind auf der Basis der vom
Architekten über die Bauzeit fortgeschriebenen Werkpläne zu erstellen, als Farbplot (CAD-Zeichnung)
1 x auf Papier und

  ***************************
   * 1 x CAD (DXF/DWG-Datei) *
  ***************************

Die Hoehenlage der Rohrsohle ist an allen Einlaeufen
und Abzweigungen (min. jedoch alle 20 m) absolut und
relativ zu ververmassen; ebenso Schachtsohlen und
Schachtdeckel.
Die Seitenlage der Leitungstrasse(n), der Abzweige und
aller Richtungsaenderungen ist auf tragende
Gebaeudewaende, -grenzen bzw. -achsen zu vermassen.

b) Schematische Darstellung als Farbplot (CAD-Zeich-
nung) und Beschreibung der Anlagen (Funktionsbeschreibung)

c) Elektro-Stromlauf- und Schaltpläne

d) Bedienungs- und Wartungsanweisungen einschl.
Checkliste mit Angabe, in welchen Zeitabständen die
Wartungsarbeiten durchzuführen sind.

e) Ersatzteillisten mit genauer Typenangabe und
Adressen der Lieferfirmen

f) Kopien evtl. behördlicher Prüfbescheinigungen sowie
Werksprüfbescheinigungen

g) Einzelprospektunterlagen über die technischen
Anlagen sämtlicher Anlagenteile

h) Bestandszeichnungen, Schemata CD-ROM im AutoCAD
2007dwg oder DXF-Format sowie als pdf-Datei.

i) In die Schemata sind die Volumen- bzw. Massenströme
und Dimensionen einzutragen.

j) Protokoll über alle im Rahmen der Einregulierungsarbeiten durchzuführenden Messungen

k) Protokoll über alle erforderlichen Druck- und Dichtheitsprüfungen sowie die dazugehoerigen Abnahmebescheinigungen

l) In die Schemata sind die Volumen- bzw. Massenströme und Dimensionen einzutragen

m) Sprache, sämtliche Bestandsunterlagen incl. Bescheinigungen sind zwingend in DEUTSCHER SPRACHE beizufügen.

n) Die Bestandsunterlagen sind 2 Wochen vor Abnahme
1-fach zur Prüfung vorzulegen.

Werden die vorstehend aufgeführten Unterlagen vom
Auftragnehmer nicht rechtzeitig (zur Abnahme)
vorgelegt, so wird zunächst die Schlussrechnung
zurückgehalten. Wird trotz Aufforderung die Vorlage der
Unterlagen weiterhin verzögert oder diese nicht
vorgelegt, so werden diese vom Auftraggeber selbst
erstellt. Der hierfür anfallende Aufwand wird dann dem
Auftragnehmer an der Schlussrechnung abgezogen. Diese
Position beinhaltet alle Teile der Ausschreibung zum
Gebäudeteil A.
Menge: 1,000 Psch

**4.6.3 Kanalreinigung vor TV-Untersuchung**
Antransport, Betreiben und Abtransport des
Hochdruckspülgerätes für die haltungsweise Reinigung
der Sanierungsstrecke. Abfuhr des Spülgutes.
Menge: 20,000 m

**4.6.4 TV Untersuchung**
Untersuchungen der Anschluss-Strecken mit einer
Schwenk-Kopf-Kanal-TV-Kamera, aufzeichnen des
Zustandes. Herstellen eines Videobandes für den
Auftraggeber.
Menge: 20,000 m

### Titel 5 Beton- und Stahlbetonarbeiten

*Hinweis*
Vorbemerkungen
An der Innenseite der Stb-Außenwände, und allseitig an
den Stb- Innenwänden, den Stb- Stüzen, den Stb-
Unterzügen wird ein Dünnlageputz von 5 mm Gesamtsärke
angebracht.

Sämtliche Leistungen wie Betonwarzen, Grate usw. abgeschliffen, die zur fachgerechten Herstellung der vor
genannten Leistungen erforderlich sind, sind in die
Einheitspreise einzurechnen.

Lagerfugen aus Mörtel sowie Montageanker,
einschließlich Schließen der Montageanker, die beim
Versetzen der Fertigteile erforderlich sind werden
nicht gesondert vergütet, sie sind in dem
Fertigteilpreis enthalten.

Öffnungen von Schalungsankern sind mit
Kunststoffpfropfen oder dgl. sorgfältig zu
verschließen. Bei Bauteilen, an die
Brandschutzanforderungen gestellt werden sind Rohre und
Propfen aus Kunststoff nicht zulässig. Es sind
Betonpropfen oder gleichwertiges entsprechend den
Anforderungen an den Brandabschnitt zu verwenden.

Für die Elektroinstallation müssen von der Elektrofirma
Leerrohre in den Betondecken und Betonwänden eingelegt
werden.

*Hinweis*
Vorbemerkungen zu Erdungsanlagen und
Blitzschutzarbeiten
Die Erdungsanlagen und Blitzschutzarbeiten werden
separat ausgeschrieben und beauftragt und sind in die
Bauleistung und den Bauablauf einzubinden.

#### Untertitel 5.1 Bodenplatte

*Hinweis*
Vorbemerkungen
An der Außenseite der Stb-Bodenplattenstirn-, der Stb-
Deckenstirn-, der Stb-Außenwände wird bauseits ein
Wärmedämmverbundsystem bzw. eine Perimeterdämmung
angebracht.

**5.1.1 Magerbeton C 12/15 für Höhenausgleich etc., ohne Schalung**
Magerbeton C 12/15, Expositionsklasse X0, als Höhenausgleich und dergleichen, vom tragfähigen Baugrund bis UK
Tragschicht, gegen Erdreich in verschiedenen
Querschnitten einbringen. Schalung in gesonderter
Position.

Hinweis:
Angenommene Menge! Eventuelle Erfordernis klärt sich
bei Herstellung der Fundamentsohlen in Abstimmung mit
Bodengutachter und Tragwerksplaner.

Position kommt nur auf Anweisung der Bauleitung zur
Ausführung.
Menge: 5,000 m3

**5.1.2 Einhäuptige Schalung für Magerbeton**
Liefern, Herstellen und nach Gebrauch wieder Abbauen
und Entfernen der Schalung für vor genannte Position
Magerbeton. Schalmaterial nach Wahl des AN.
Abrechnung nach m² Ansichtsfläche.
Menge: 5,000 m2

**5.1.3 Sauberkeitsschicht unter Bodenplatte aus Beton C 12/15**
Sauberkeitsschicht aus Beton C 12/15, Expositionsklasse
X0 unter der Bodenplatte liefern und herstellen.
Sauberkeitsschicht bündig mit Aussenkante Bodenplatte!

Dicke: im Mittel ca. 5 cm

Einbauort: Unter Bodenplatte Gebäude u.
Aufzugunterfahrt

Schalung, für den Fall, dass der Boden nicht Standfest
genug sein sollte, in separater Position.
Menge: 357,000 m2

**5.1.4 Schalung der Sauberkeitsschicht**
Außenseitige Schalung für vorgenannte
Sauberkeitsschicht.

Kommt nur auf Anweisung durch die Bauleitung zur
Ausführung wenn Erdreich nicht ausreichend standfest.
Menge: 100,000 m

**5.1.5 Sauberkeitsschicht unter Perimeterdämmung C 15/15**
Sauberkeitschicht aus Beton C 12/15, Expositionsklasse
X0  unter Perimeterdämmung und eben abziehen.
Sauberkeitsschicht bündig mit Aussenkante Bodenplatte!

Sauberkeitsschichtstärke: im Mittel ca. 5 cm
Menge: 596,000 m2

**5.1.6 PE-Folie, 0,25 mm auf Frostschutzkies und Perimeterdämmung**
PE-Folie, 0,25 mm stark, auf Frostschutzkies und
Perimeterdämmung verlegen, Stöße mind. 15 cm überlappt.
Menge: 1577,000 m2

**5.1.7 Perimeterdämmung d = 100 mm WLG 035 unter den Bodenplatte**
Perimeterdämmung unter der Bodenplatte vom Gebäude mit
expandiertem Polystyrol Hartschaum XPS, WLG 035 mit
umlaufendem Stufenfalz und bauaufsichtlicher Zulassung
liefern und auf die Sauberkeitsschicht im waagrechten
Verband, Fugendicht  gemäß  Herstellervorschrift
verlegen.

Plattenstärke: 100 mm

Leitprodukt: Styrodur 3035 CS

oder gleichwertiges

Angebotenes Produkt:
...............................................
Menge: 596,000 m2

**5.1.8 Stahlbetonbodenplatten C 30/37 XC2 WF, ÜK2, d= 35 cm, mit Schalung**
Stahlbetonbodenplatten, auf PE-Folie und
Sauberkeitsschicht einbauen. Oberfläche manuell
geglättet. Das Abschalen der Bodenplatte an den Rändern
ist in den EP einzurechnen. Einschließlich Kunstoff -
Abstandshalter als Drunterleisten unter Bewehrung.
Die Schalung ist in den EP einzurechnen.

Beton:  C30/37
Expositionsklasse:  XC2  WF
Überwachungsklasse:  ÜK 2
Stärke:  35 cm

Bewehrung in gesonderter Position.
Menge: 953,000 m2

**5.1.9 Stahlbetonbodenpl. Aufzug C 30/37 XC2 WF, ÜK2, d= 35 cm, mit Schalung**
Stahlbetonbodenplatten in Aufzugsunterfahrt, auf PE-
Folie und Sauberkeitsschicht einbauen. Oberfläche
manuell geglättet. Das Abschalen der Bodenplatte an den
Rändern ist in den EP einzurechnen. Einschließlich
Kunstoff - Abstandshalter als Drunterleisten unter
Bewehrung.
Die Schalung ist in den EP einzurechnen.

Beton:  C30/37
Expositionsklasse:  XC2  WF
Überwachungsklasse:  ÜK 2
Stärke:  35 cm

Bewehrung in gesonderter Position.
Menge: 6,000 m2

**5.1.10 Fugenband Pentaflex KB**
Liefern und nach Herstellervorschrift einbauen.
Ausführung gemäß bauaufsichtlichem Prüfzeugnis, sowie
nach Angaben des Architekten bzw. des Tragwerkplaners
PENTAFLEX® TYP KB Elemente mit beidseitiger, kompletter
Spezialbeschichtung, zur Verhinderung einer
Unterwanderung des Fugensystems durch Wasser. Die hohe
Elastizität der Beschichtung gewährleistet bei
Schwinden der Betonbauteile eine sichere Abdichtung.
Mit allgemeinem bauaufsichtlichen Prüfzeugnis.

Lieferung inkl. Stoß- und Kreuzklammern
Elementlänge 2,00 m
Höhe 167 mm

oder gleichchwertig.

Angebotenes Fabrikat:
.....................................

Einbauort:  Aufzugunterfahrt
  Außenwände vom Gebäude
Menge: 160,000 m

**5.1.11 Abdichtung mit Dickbeschichtung**
Abdichtung mit Weber.tec Superflex 10 Dickbeschichtung
liefern und genau nach Werkvorschrift auf die
Außenseite der Betonaußenwände in einer Stärke von 4 mm
auftragen incl. Voranstrich.
Oberkante der Beschichtung nach Angabe der Bauleitung.

Leitprodukt: Weber.tec Superflex 10

Einbauort:  Außenwände außenseitig u.Stirnfläche
  Bodenplatte vom Gebäude.
  Aufzugunterfahrt
Menge: 90,000 m2

**5.1.12 Delta - Terraxx Noppenbahn mit Vlies,**
Delta - Terraxx Noppenbahn mit Vlies liefern, nach dem
Anbringen der Perimeterdämmung oder Dickbeschichtung
vor dem Verfüllen nach Herstellervorschrift einbauen.

Einbauort: Aufzugunterfahrt
  Gebäudeaußenseite
Menge: 90,000 m2

#### Untertitel 5.2 Bodenplatte Nebengebäude

**5.2.1 Fundamentaushub, Bkl.3-5, Maschine/Hand**
Maschinen-Handaushub für Streifenfundament, das
Aushubmaterial auf eine Kippe abfahren einschl.
Kippgebühr.
Nach Wahl des Auftragnehmers beseitigen.
Bodenklasse: 3 - 5
Menge: 6,000 m3

**5.2.2 Fundamentbeton C 20/25, ohne Schalung**
Stahlbeton C 20/25, Expositionsklasse XC2,  für
Einzelfundamente., gegen Erdreich oder auf
Sauberkeitsschicht in verschiedenen Querschnitten
einbringen.
Schalung und Bewehrung in gesonderten Positionen.
Menge: 9,000 m3

**5.2.3 Rauhe Schalung für Fundamente**
Rauhe Schalung für  Streifen- und Einzelfundamente,
Schalung nach Wahl des AN.
Menge: 12,000 m2

**5.2.4 Sauberkeitsschicht 5 cm unter Fundamentbeton**
Sauberkeitschicht aus Beton C 12/15, Expositionsklasse
X0  unter Funtamentbeton  liefern und eben abziehen.
Sauberkeitsschichtstärke: 5 cm
Menge: 7,000 m2

**5.2.5 Sauberkeitsschicht unter Bodenplatte aus Beton C 12/15**
Sauberkeitsschicht aus Beton C 12/15, Expositionsklasse
X0 unter der Bodenplatte liefern und herstellen.
Sauberkeitsschicht bündig mit Aussenkante Bodenplatte!

Dicke: im Mittel ca. 5 cm

Einbauort: Unter Bodenplatte Nebengebäude

Schalung, für den Fall, dass der Boden nicht Standfest
genug sein sollte, in separater Position.
Menge: 38,000 m2

**5.2.6 Schalung der Sauberkeitsschicht**
Außenseitige Schalung für vorgenannte
Sauberkeitsschicht.

Kommt nur auf Anweisung durch die Bauleitung zur
Ausführung wenn Erdreich nicht ausreichend standfest.
Menge: 32,000 m

**5.2.7 Stahlbetonbodenplatten C 25/30 XC2 WF, ÜK1, d= 25 cm, mit Schalung**
Stahlbetonbodenplatten, auf PE-Folie und
Sauberkeitsschicht einbauen. Oberfläche manuell
geglättet. Das Abschalen der Bodenplatte an den Rändern
ist in den EP einzurechnen. Einschließlich Kunstoff -
Abstandshalter als Drunterleisten unter Bewehrung.
Die Schalung ist in den EP einzurechnen.

Beton:  C25/30, UK2
Expositionsklasse:  XC2  WF
Stärke:  25 cm
Überwachungsklasse:  ÜK 1

Bewehrung in gesonderter Position.
Menge: 38,000 m2

**5.2.8 Betonboden mit Flügelglätter glätten**
Betonboden mit Flügelglätter sauber und fein glätten
einschl. die sorgfältige Nachbehandlung von
ausreichender Dauer und mit PE- Folie 0,2 mm abdecken.
Menge: 38,000 m2

#### Untertitel 5.3 Baustahl für Nebengebäude

**5.3.1 Betonstahlmatten BSt 500M (A)**
Betonstahlmatten BSt 500M (A), als Lager- und
Listenmatten, liefern, schneiden, biegen und verlegen,
teilweise gebogen als Bügelmatten.

Abrechnung nach Stahlisten vom Tragwerksplaner
Menge: 800,000 kg

**5.3.2 Betonstabstahl Bst 500S (A)**
Betonstahl Bst 500S (A), in verschiedenen Durchmessern
und Längen liefern, schneiden, biegen und verlegen.

Abrechnung nach Stahlisten vom Tragwerksplaner
Menge: 500,000 kg

**5.3.3 Baustahlgewebe-Unterstützungskörbe**
Baustahlgewebe-Unterstützungskörbe liefern und
verlegen. Bei Sichtbeton sind Unterstützungskörbe mit
Kunststoffabstandshalter zu verwenden.

Abrechnung nach Stahlisten vom Tragwerksplaner
Menge: 80,000 kg

#### Untertitel 5.4 Wände, Stützen und Unterzüge

**5.4.1 Stahlbetonwände IW C 25/30, d=15 cm, h 3,60 m, mit Schalung**
Stahlbetonwände in Ortbeton, auch für einzelne
Wandscheiben, für  Innenwände einschließlich glatter
sauberer Elementschalung herstellen, einschließlich
Betonwarzen, Grate usw. abschleifen.
Schalungsankerlöcher entsprechend den Anforderungen
(Brandschutz, Schallschutz, Dichtigkeit) schließen. Die
Schalung ist in den EP einzurechnen. Bewehrung in
gesonderter Position.

Ausführung:  glatt
Wanddicke:  15 cm
Wandhöhe:  bis 3,60 m
Betongüte:  C 25/30
Expositionsklasse: XC1  WO
Überwachungsklasse:  ÜK 1

Position:  Innenwand
Menge: 2,000 m3

**5.4.2 Stahlbetonwände IW C 25/30, d=20 cm, h 1,30-5,20 m, mit Schalung**
Stahlbetonwände in Ortbeton, auch für einzelne
Wandscheiben, für  Innenwände einschließlich glatter
sauberer Elementschalung herstellen, einschließlich
Betonwarzen, Grate usw. abschleifen.
Schalungsankerlöcher entsprechend den Anforderungen
(Brandschutz, Schallschutz, Dichtigkeit) schließen. Die
Schalung ist in den EP einzurechnen. Bewehrung in
gesonderter Position.

Ausführung:  glatt
Wanddicke:  20 cm
Wandhöhe:  1,30 m bis 5,20 m, Haupttreppe
Wandhöhe:  3,20 m bis 5,20 m, Fluchttreppenhäuser
Betongüte:  C 25/30
Expositionsklasse: XC1  WO
Überwachungsklasse:  ÜK 1

Position:  In den Fluchttreppenhäuser
  EG zwischen Achse 1 und 2
sowie
  zwischen Achse 11 und 12

  Haupttreppe
  EG zwischen Achse 6 und 7
Menge: 15,000 m3

**5.4.3 Zulage für Ausführung mit Schräge wie Verlauf der Ferteil-Geschosstrep**
Zulage zur Vorposition für Ausführung mit Schräge wie
Verlauf der Fertigteil-Geschosstreppe  Die
Stahlbetonwand steht unter der Fertigteil-
Geschosstreppe.

Einbauort:  In den Fluchttreppenhäuser
  EG zwischen Achse 1 und 2 sowie
  zwischen Achse 11 und 12

  Haupttreppe
  EG zwischen Achse 6 und 7
Menge: 12,000 m

**5.4.4 Stahlbetonwände IW C 25/30, d=20 cm, h bis 1,30 m, mit Schalung**
Stahlbetonwände in Ortbeton, auch für einzelne
Wandscheiben, für  Innenwände einschließlich glatter
sauberer Elementschalung herstellen, einschließlich
Betonwarzen, Grate usw. abschleifen.
Schalungsankerlöcher entsprechend den Anforderungen
(Brandschutz, Schallschutz, Dichtigkeit) schließen. Die
Schalung ist in den EP einzurechnen. Bewehrung in
gesonderter Position.

Ausführung:  glatt
Wanddicke:  20 cm
Wandhöhe:  bis 1,30 m
Betongüte:  C 25/30
Expositionsklasse: XC1  WO
Überwachungsklasse:  ÜK 1

Position:  Fluchttreppenhäuser
  Brüstung am Treppenloch im OG
Menge: 1,000 m3

**5.4.5 Stahlbetonwände AW+IW C 25/30, d=25 cm, h bis 3,60 m, mit Schalung**
Stahlbetonwände in Ortbeton, auch für einzelne
Wandscheiben, für Außen- und Innenwände einschließlich
glatter sauberer Elementschalung herstellen,
einschließlich Betonwarzen, Grate usw. abschleifen.
Schalungsankerlöcher entsprechend den Anforderungen
(Brandschutz, Schallschutz, Dichtigkeit) schließen. Die
Schalung ist in den EP einzurechnen. Bewehrung in
gesonderter Position.

Ausführung:  glatt
Wanddicke:  25 cm
Wandhöhe:  bis 3,60 m
Betongüte:  C 25/30
Expositionsklasse: XC1  WO
Überwachungsklasse:  ÜK 1

Position:  Innen- und Aussenwände
Menge: 390,000 m3

**5.4.6 Stahlbetonwände AW C 25/30, d=25 cm, h bis 0,95 m, mit Schalung**
Stahlbetonwände in Ortbeton, auch für einzelne
Wandscheiben, für Außenwände einschließlich glatter
sauberer Elementschalung herstellen, einschließlich
Betonwarzen, Grate usw. abschleifen.
Schalungsankerlöcher entsprechend den Anforderungen
(Brandschutz, Schallschutz, Dichtigkeit) schließen. Die
Schalung ist in den EP einzurechnen. Bewehrung in
gesonderter Position.

Ausführung:  glatt
Wanddicke:  25 cm
Wandhöhe:  bis 0,95 m
Betongüte:  C 25/30
Expositionsklasse: XC1  WO
Überwachungsklasse:  ÜK 1

Position:  OG Fenster-Brüstungen Achse 1,12, A, H
Menge: 20,000 m3

**5.4.7 Stb.-Wände Aufzugsunterfahrt C25/30, d=25 cm, h bis 1,00m,mit Schalung**
Stahlbetonwände in Ortbeton, auch für einzelne
Wandscheiben, für Außen- und Innenwände einschließlich
glatter sauberer Elementschalung herstellen,
einschließlich Betonwarzen, Grate usw. abschleifen.
Schalungsankerlöcher entsprechend den Anforderungen
(Brandschutz, Schallschutz, Dichtigkeit) schließen. Die
Schalung ist in den EP einzurechnen. Bewehrung in
gesonderter Position.

Ausführung:  glatt
Wanddicke:  25 cm
Wandhöhe:  bis 1,00 m
Betongüte:  C 25/30
Expositionsklasse XC1  WO
Überwachungsklasse:  ÜK 1

Position:  Aufzugsunterfahrt
Menge: 2,500 m3

*Hinweis*
Stützen

**5.4.8 Stahlbetonstützen AW C 25/30 ÜK1, 25/25 cm, h bis 3,60 m, mit Schalung**
Stahlbetonstützen in Ortbeton einschließlich glatter
Schalung (ohne Fälze) nach Wahl des AN liefern und
herstellen einschl. Betonwarzen, Grate usw.
abschleifen.
Die Schalung ist in den EP einzurechnen.
Bewehrung in gesonderter Position.

Höhe:  bis 3,60 m
Querschnitt:  25 x 25 cm
Ausführung:  glatt
Beton:  C 25/30
Expositionsklasse:  XC1 WO
Überwachungsklasse:  ÜK 1

Einbauort:  EG Achse 1, 9 und Achse 12
Menge: 1,500 m3

**5.4.9 Stahlbetonstützen AW C 25/30 ÜK1, 90/25 cm, h bis 3,60 m, mit Schalung**
Stahlbetonstützen in Ortbeton einschließlich glatter
Schalung (ohne Fälze) nach Wahl des AN liefern und
herstellen einschl. Betonwarzen, Grate usw.
abschleifen.
Die Schalung ist in den EP einzurechnen.
Bewehrung in gesonderter Position.

Höhe:  bis 3,60 m
Querschnitt:  90 x 25 cm
Ausführung:  glatt
Beton:  C 25/30
Expositionsklasse:  XC1 WO
Überwachungsklasse:  ÜK 1

Einbauort:  EG Achse D / 4
Menge: 1,000 m3

*Hinweis*
Unterzüge

**5.4.10 Unterzug als Fenstersturz, C 25/30, d=25 cm, h=0,35 m, mit Schalung**
Unterzug als Fenstersturz aus Stahlbeton in Ortbeton
mit der Decke in unterschiedlichen Einzellängen
betonieren, einschl. dreiseitiger glatter
nichtsaugenden Schalung und Betonwarzen, Grate usw.
abschleifen.
Schalungsankerlöcher entsprechend den Anforderungen
(Brandschutz, Schallschutz, Dichtigkeit) schließen.
Die Schalung ist in den EP einzurechnen.
Bewehrung in gesonderter Position.

Querschnitt B x H:  25 x 35 cm
Ausführung:  glatt
Beton:  C 25/30
Expositionsklasse:  XC1

Einbauort:  EG Achse  1, 12, B u. H
  OG
Achse  1, 12, A u. H
Menge: 14,000 m3

**5.4.11 Unterzug als Sturz innen, C 25/30, d=25 cm, h=0,35 m, mit Schalung**
Sturz aus Stahlbeton in Ortbeton mit der Decke in
unterschiedlichen Einzellängen betonieren, einschl.
dreiseitiger glatter nichtsaugenden Schalung und
Betonwarzen, Grate usw abgeschliffen.
Schalungsankerlöcher entsprechend den Anforderungen
(Brandschutz, Schallschutz, Dichtigkeit) schließen.
Die Schalung ist in den EP einzurechnen.
Bewehrung in gesonderter Position.

Querschnitt B x H:  25 x 35 cm
Ausführung:  glatt
Beton:  C 25/30
Expositionsklasse:  XC1

Einbauort:  EG Achse 3, 4, 5, 8, 10, 11, D, F
  OG Achse 2, 5, 8, 11, C, D, F
Menge: 6,500 m3

*Hinweis*
Deckenaufkantungen

**5.4.12 Attika C 25/30, Stb, d=25 cm, h=0,60 m, mit Schalung**
Liefern und herstellen einer Aufkantung aus Stahlbeton
in Ortbeton auf der Obergeschossdecke. Einschließlich
zweiseitiger glatter Schalung und die Oberseite
waagrecht sauber abgezogen, Betonwarzen, Grate usw.
abschleifen.
Schalungsankerlöcher entsprechend den Anforderungen
(Brandschutz, Schallschutz, Dichtigkeit) schließen.
Die Schalung ist in den EP einzurechnen.
Bewehrung in gesonderter Position.

Wanddicke:  25 cm
Wandhöhe:  bis 0,60 m
Beton:  C 25/30
Expositionsklasse:  XC1, WO
Überwachungsklasse:  ÜK 1

Einbauort:  Decke ü. OG
Menge: 22,000 m3

**5.4.13 Deckenaufkantung C 25/30, Stb, d=25 cm, h=1,00 m, mit Schalung**
Liefern und herstellen einer Aufkantung aus Stahlbeton
in Ortbeton auf der Obergeschossdecke. Einschließlich
zweiseitiger glatter Schalung und die Oberseite
waagrecht sauber abgezogen, Betonwarzen, Grate usw.
abschleifen.
Schalungsankerlöcher entsprechend den Anforderungen
(Brandschutz, Schallschutz, Dichtigkeit) schließen.
Die Schalung ist in den EP einzurechnen.
Bewehrung in gesonderter Position.

Wanddicke:  25 cm
Wandhöhe:  bis 1,00 m
Beton:  C 25/30
Expositionsklasse:  XC1, WO
Überwachungsklasse:  ÜK 1

Einbauort:  Decke ü. OG, für Oberlichter
Menge: 12,500 m3

**5.4.14 Zulage für Ausführung oberseitigem Gefälle 5° auf Aufkantungslänge**
Zulage zur Deckenaufkantung aus der Vorposition für die
Ausführung mit oberseitigem Gefälle von 5° auf die
Deckenaufkantungslänge.
Menge: 75,000 m

**5.4.15 Deckenaufkantung C 25/30, Stb, d=25 cm, h=10 cm, mit Schalung**
Liefern und herstellen einer Aufkantung aus Stahlbeton
in Ortbeton auf der EG- u. OG-Decke. Einschließlich
zweiseitiger glatter Schalung und die Oberseite
waagrecht sauber abgezogen, Betonwarzen, Grate usw.
abschleifen.
Schalungsankerlöcher entsprechend den Anforderungen
(Brandschutz, Schallschutz, Dichtigkeit) schließen.
Die Schalung ist in den EP einzurechnen.
Bewehrung in gesonderter Position.

Wanddicke:  25 cm
Aufkantungshöhe:  10 cm
Beton:  C 25/30
Expositionsklasse:  XC1, WO
Überwachungsklasse:  ÜK 1

Einbauort:  Aufzugwand im Türbereich
Menge: 3,000 m

#### Untertitel 5.5 Decken

*Hinweis*
Decke über EG

**5.5.1 Stahlbetondecke ü. EG C 30/37 XC1 WO, ÜK2, d = 30 cm, mit Schalung**
Stahlbetondecken über Erdgeschoss als Ortbetondecke
einschließlich glatter Schalung aus nichtsaugenden
Schaltafeln mit regelmäßigen Stößen und Nagelstellen.
In den EP einzurechnen sind die Deckenschalung, die
notwendigen Unterstützungen und die Abschalungen des
Deckenrands. Einschließlich Kunstoff - Abstandshalter
als Drunterleisten unter Bewehrung.

Bewehrung in gesonderter Position.

Plattendicke:  30 cm
Betongüte:  C 30/37
Expositionsklasse:  XC1 WO
Überwachungsklasse:  ÜK 2

Stockwerkshöhe:  3,60 m i.L.
Menge: 1066,000 m2

**5.5.2 Mehr- oder Minderpreis für Ausführung als teilelementierte Decke**
Mehr- oder Minderpreis für die Ausführung der Decke aus
der Vorposition als teilelementierte Decke
(Filigrandecke).

Bestehend aus den Elementplatten und Paßstücken sowie
Ortbeton als Überbeton. Die Untersicht der Decken ist
stahlschalungsglatt herzustellen. In den EP
einzurechnen sind die Paßstücke, die notwendigen
Unterstützungen und das Abschalungen vom Deckenrand.

Bewehrung in gesonderter Position.

Einschließlich Elementpläne vom Auftragnehmer.

Stockwerkshöhe:  3,60 m i. Li.

.
Menge: 1066,000 m2

**5.5.3 Zulage für Ein-+ Ausschalen deckengl. Unterzüge bei teilele. Decke**
Zulage für das Ein- und Ausschalen von deckengleichen
Unterzüge  bei teilelementierter Decke einschl.
Betonwarzen, Grate usw abgeschliffen.
Breite: bis 30 cm
Menge: 7,000 m

*Hinweis*
Decke über OG

**5.5.4 Stahlbetondecke ü. OG C 25/30 XC1 WO, ÜK1, d = 25 cm, mit Schalung**
Stahlbetondecken über Erdgeschoss als Ortbetondecke
einschließlich glatter Schalung aus nichtsaugenden
Schaltafeln mit regelmäßigen Stößen und Nagelstellen.
In den EP einzurechnen sind die Deckenschalung, die
notwendigen Unterstützungen und die Abschalungen des
Deckenrands. Einschließlich Kunstoff - Abstandshalter
als Drunterleisten unter Bewehrung.

Bewehrung in gesonderter Position.

Plattendicke:  25 cm
Betongüte:  C 25/30
Expositionsklasse:  XC1 WO
Überwachungsklasse:  ÜK 1

Stockwerkshöhe:  3,60 m i.L.
Menge: 1066,000 m2

**5.5.5 Mehr- oder Minderpreis für Ausführung als teilelementierte Decke**
Mehr- oder Minderpreis für die Ausführung der Decke aus
der Vorposition als teilelementierte Decke
(Filigrandecke).

Bestehend aus den Elementplatten und Paßstücken sowie
Ortbeton als Überbeton. Die Untersicht der Decken ist
stahlschalungsglatt herzustellen. In den EP
einzurechnen sind die Paßstücke, die notwendigen
Unterstützungen und das Abschalungen vom Deckenrand.

Bewehrung in gesonderter Position.

Einschließlich Elementpläne vom Auftragnehmer.

Stockwerkshöhe:  3,60 m i. Li.

.
Menge: 1066,000 m2

**5.5.6 Zulage für Ein-+ Ausschalen deckengl. Unterzüge bei teilele. Decke**
Zulage für das Ein- und Ausschalen von deckengleichen
Unterzüge  bei teilelementierter Decke einschl.
Betonwarzen, Grate usw abgeschliffen.
Breite: bis 30 cm
Menge: 7,000 m

*Hinweis*
Einbauteile Decke

**5.5.7 Einsetzen von bauseitigen Isolierkörper f. Dachabläufe in Decke ü. OG**
Einbauen von bauseits bereitgestellten Isolierkörpern
für Dachabläufe bis DN 100 im Zuge der Betonierarbeiten
in die Stahlbetondecke über OG einbauen.
Menge: 12,000 St

**5.5.8 Einsetzen von bauseitigen SW-Strangentlüftern in Decke über OG**
Einbauen von bauseits bereitgestellten Schmutzwasser-
Strangentlüfter bis DN 100 im Zuge der Betonierarbeiten
in die Stahlbetondecke über OG einbauen.
Menge: 5,000 St

#### Untertitel 5.6 Stahlbetontreppen

*Hinweis*
Haupttreppe

**5.6.1 Fertigteil-Treppelauf Haupttreppe, d=18 cm, Sichtbeton glatt**
Fertigteil-Treppelauf für 2-läufige Treppe, zwischen
Erd- und Obergeschoss. Einschließlich Herstellen der
Auflagerkonsolen an Treppenlauf und Geschossdecken
sowie Schallentkopplungselemente liefern und montieren.
Zwischenpodest aus Ortbeton in separater Position.

Oberfläche:  Sichtbeton glatt, für Belag auf
  Tritt- und Setzstufen.
Beton:  C 25/30
Expositionsklasse:  XC1

Laufbreite:  1,375 m
Laufstärke:  d = 18 cm

Länge eines
Treppenlaufs:  ca. 3,00 m u. ca. 4,00 m

Steigung/Auftritt
Treppenlauf:  11 Steig. 16,95/29 cm
Treppenlauf:  12 Steig. 16,95/29 cm

Treppenlauf herstellen, liefern und einbauen. Auflager
nach Angabe der Tragwerksplanung. Bewehrung in
gesonderter Position.
Einschließlich der  notwendigen Schalungs- und
Bewehrungspläne für die Fertigteilherstellung.
Menge: 2,000 St

**5.6.2 Mehr-/ Minderpreis für Treppenbreite je cm Breite Mehr-/ Minderpreis**
Mehr- Minderpreis  zur vorbeschriebenen
Stahlbetontreppe für 1cm  Mehr- / oder Minderbreite des
Treppenlaufes.

Abrechung cm Mehr- Minderbreite / Treppenlauf
Menge: 1,000 cm

**5.6.3 Ortbeton-Zwischenpodest, d= 22 cm, mit Schalung**
Herstellen eines Ortbeton-Zwischenpodest zwischen den
Fertigteil-Treppenläufe aus Vorposition. Einschließlich
Schalung. Podest als 2-seitig gelagerte Platte. Das
Zwischenpodest wird mit Rückbiegeanschlüssen an den
seitlichen Betonwänden befestigt.. Einschließlich
Herstellen der Auflagerkonsolen für die Treppenläufe
sowie Schallentkopplungselemente liefern und montieren.
Die notwendigen Befestigungen und Vorarbeiten in den
Seitenwänden sind in den Einheitspreis mit
einzurechnen.

Oberfläche:  Sichtbeton glatt, für Belag aus
  Tritt- und Setzstufen.
Betongüte:  C 25/30
Expositionsklasse: XC1
Podestlänge:  0,86 m
Podestbreite:  1,395 m
Podeststärke:  d = 22 cm

Auflager nach Angabe der Tragwerksplanung. Bewehrung in
gesonderter Position. Treppenläufe in gesonderter
Position.
Menge: 1,000 St

*Hinweis*
Fluchttreppen

**5.6.4 Fertigteil-Treppelauf Fluchttreppe, d=18 cm, Sichtbeton glatt**
Fertigteil-Treppelauf für 2-läufige Treppe, zwischen
Erd- und Obergeschoss. Einschließlich Herstellen der
Auflagerkonsolen an Treppenlauf und Geschossdecken
sowie Schallentkopplungselemente liefern und montieren.
Zwischenpodest aus Betonfertigteil in separater
Position.

Alle Kanten sauber gefast mit 2 bis 3 mm.

Oberfläche:

Sichtbeton
Trittfläche mit BETOSIEB- Platten von der Fa. Westag &
Getalit AG geschalt als rutschhemmende Oberfläche R 12
  nach DIN 51130  oder
gleichwertig

Angebotene Schalplatte:
.....................................

sonst Sichtbeton glatt,
Podest wird ohne Belag genutzt.

Beton:  C 25/30
Expositionsklasse:  XC1

Laufbreite:  1,43 m
Laufstärke:  d = 18 cm

Länge eines
Treppenlaufs:  ca. 3,00 m u. ca. 4,00 m

Steigung/Auftritt
Treppenlauf:  11 Steig. 16,95/29 cm
Treppenlauf:  12 Steig. 16,95/29 cm

Treppenlauf herstellen, liefern und einbauen. Auflager
nach Angabe der Tragwerksplanung. Bewehrung in
gesonderter Position.
Einschließlich der  notwendigen Schalungs- und
Bewehrungspläne für die Fertigteilherstellung.
Menge: 2,000 St

**5.6.5 Mehr-/ Minderpreis für Treppenbreite je cm Breite Mehr-/ Minderpreis**
Mehr- Minderpreis  zur vorbeschriebenen
Stahlbetontreppe für 1cm Mehr- / oder Minderbreite des
Treppenlaufes.

Abrechung cm Mehr- Minderbreite / Treppenlauf
Menge: 1,000 cm

**5.6.6 Stahlbetonfertigteil -Zwischenpodest, d= 30,5 cm, mit Schalung**
Stahlbetonfertigteil - Zwischenpodest für Fertigteil-
Treppenläufe aus Vorposition. Podest als 2-seitig auf
Mauerwerk gelagerte Platte. Einschließlich Herstellen
der Auflagerkonsolen für die Treppenläufe sowie
Schallentkopplungselemente liefern und montieren.
Die notwendigen Befestigungen und Vorarbeiten in den
Seitenwänden sind in den Einheitspreis mit
einzurechnen.

Alle Kanten sauber gefast mit 2 bis 3 mm.

Oberfläche:
Sichtbeton
Trittfläche mit BETOSIEB- Platten von der Fa. Westag &
Getalit AG geschalt als rutschhemmende Oberfläche R 12
  nach DIN 51130  oder
gleichwertig

Angebotene Schalplatte:
.....................................

sonst Sichtbeton glatt,
Podest wird ohne Belag genutzt,

Betongüte:  C 25/30
Expositionsklasse: XC1
Podestlänge:  ca. 3,10 m
Podestbreite:  ca. 1,60 m
Podeststärke:  d = 30,5 cm

Fertigteil - Zwischenpodest herstellen, liefern und
einbauen. Auflager nach Angabe der Tragwerksplanung.
Bewehrung in gesonderter Position. Treppenläufe in
gesonderter Position.

Einschließlich der  notwendigen Schalungs- und
Bewehrungspläne für die Fertigteilherstellung.
Menge: 2,000 St

*Hinweis*
Treppen Sonstiges

**5.6.7 Brandschutzfugenband EI90**
Liefern und einbauen von Brandschutzfugenband zum
beidseitigen Schließen der Fugen zwischen Stb-
Fertigteiltreppe und angrenzenden Stb.-Wänden bestehend
aus Fugenhinterfüllung mit Füllschnüren und
Brandschutzsilikon als zugelassenes System.

Die Zulassung ist vor Ausführung der Bauleitung zur
Freigabe vorzulegen.

Fugenbreite:  bis 20 mm
Brandschutzanforderung: EI90
Menge: 51,000 m

### Titel 6 Aussparungen, Durchbrüche, Öffnungen und Nischen

#### Untertitel 6.1 Decken - Öffnungen, Durchbrüche, Aussparungen, Nischen

*Hinweis*
Herstellen von Öffnungen, Durchbrüchen, Aussparungen,
Nischen in Decke

**6.1.1 Deckenöffnung herstellen, ca. 3,10 x 2,30 m**
Deckenöffnung in Betondecke über EG herstellen, incl.
Freilegen der Deckenöffnung sowie Schuttbeseitigung
Deckenstärken 25 cm.
Deckenöffnung: ca. 3,10 x 2,30 m
Menge: 5,000 St

**6.1.2 Aussparung Gesch. Decke, bis 0,10 m²**
Herstellen von Aussparungen in Geschossdecke aus
Ortbeton, incl. Freilegen der Aussparungen sowie
Schuttbeseitigung
Einzelgröße bis 0,10 m².
Deckenstärke: 25 - 30 cm
Menge: 40,000 St

**6.1.3 Aussparung Gesch. Decke, 0,11 bis 0,50 m²**
Herstellen von Aussparungen in Geschossdecke aus
Ortbeton, incl. Freilegen der Aussparungen sowie
Schuttbeseitigung
Einzelgröße 0,11 bis 0,50 m².
Deckenstärke: 25 - 30 cm
Menge: 5,000 St

**6.1.4 Aussparung Gesch. Decke, 0,51 bis 1,00 m²**
Herstellen von Aussparungen in Geschossdecke aus
Ortbeton, incl. Freilegen der Aussparungen sowie
Schuttbeseitigung
Einzelgröße 0,51 bis 1,00 m².
Deckenstärke: 25 - 30 cm
Menge: 3,000 St

**6.1.5 Aussparung Gesch. Decke, 1,01 bis 1,50 m²**
Herstellen von Aussparungen in Geschossdecke aus
Ortbeton, incl. Freilegen der Aussparungen sowie
Schuttbeseitigung
Einzelgröße über 1,01 bis 1,50 m².
Deckenstärke: 25 - 30 cm
Menge: 1,000 St

#### Untertitel 6.2 Wände - Öffnungen, Durchbrüche, Aussparungen, Nischen

*Hinweis*
Herstellen von Öffnungen, Durchbrüchen, Aussparungen,
Nischen in Wände

**6.2.1 Wandaussparungen herstellen, bis 0,10 m²**
Wandaussparungen in Betonbauteilen aller Art für alle
Formen und Zuschnitte herstellen, incl. Freilegen der
Aus-sparungen sowie Schuttbeseitigung. Ein Ausbrennen
von Schalungskörpern ist nicht zulässig.
Wandstärken 20 bis 25 cm.
Einzelgröße: bis 0,10 m².
Menge: 50,000 St

**6.2.2 Wandaussparungen herstellen, von 0,11 bis 0,50 m²**
Wie vor, jedoch Einzelgröße: von 0,11 bis 0,50 m².
Menge: 58,000 St

**6.2.3 Wandaussparungen herstellen, von 0,51 bis 1,00 m²**
Wie vor, jedoch Einzelgröße: von 0,51 bis 1,00 m².
Menge: 2,000 St

**6.2.4 Wandaussparungen schließen, bis 0,10 m2**
Wandaussparungen mit Beton in gleicher Güte des
Bauteils nachträglich schließen sowie Angleichen der
Oberfläche an an grenzende Bauteile, incl. beidseitiger
glatter Schalung, und Anarbeiten an die Leibungen,
Durchführungen etc.

Einzelgröße: bis 0,10 m2
Menge: 50,000 St

**6.2.5 Wandaussparungen schließen, von 0,11 bis 0,50 m²**
Wie vor, jedoch von 0,11 bis 0,50 m².
Menge: 52,000 St

**6.2.6 Wandaussparungen schließen, von 0,51 bis 1,00 m²**
Wie vor, jedoch von 0,51 bis 1,00 m².
Menge: 2,000 St

**6.2.7 Öffnungen ein- u. ausschalen ca. 0,885x2,335m, d=25 cm**
Öffnungen, eckig, für Türen u.ä. in
Stahlbetoninnenwänden, ein- u. ausschalen; Kanten
umlaufend, beidseitig scharfkantig.

Wanddicke:  25 cm
Abmessung

Türöffnungen:  ca. 0,885 x 2,335 m
Menge: 8,000 St

**6.2.8 Öffnungen ein- u. ausschalen, ca. 1,01x2,335m, d=25 cm**
Öffnungen, eckig, für Türen u.ä. in
Stahlbetoninnenwänden, ein- u. ausschalen; Kanten
umlaufend, beidseitig scharfkantig.

Wanddicke:  25 cm
Abmessung

Türöffnungen:  ca. 1,01 x 2,335 m
Menge: 10,000 St

**6.2.9 Öffnungen ein- u. ausschalen, ca. 1,15x2,40m, d=25 cm**
Öffnungen, eckig, für Türen u.ä. in
Stahlbetoninnenwänden, ein- u. ausschalen; Kanten
umlaufend, beidseitig scharfkantig.

Wanddicke:  25 cm
Abmessung

Türöffnungen:  ca. 1,15 x 2,40 m
Menge: 1,000 St

**6.2.10 Öffnungen ein- u. ausschalen, ca. 2,15x2,00m, d=25 cm**
Öffnungen, eckig, für Sitzfenster  in
Stahlbetoninnenwand, ein- u. ausschalen; Kanten
umlaufend, beidseitig scharfkantig.

Wanddicke:  25 cm
Abmessung

Sitzfensteröffnung:  ca. 2,15 x 2,00 m
Menge: 2,000 St

**6.2.11 Öffnungen ein- u. ausschalen, 1,255x2,36 m, d=25 cm**
Öffnungen, eckig, für Türen u.ä. in Stahlbetonwänden,
ein- u. ausschalen; Kanten umlaufend, beidseitig
scharfkantig.

Wanddicke:  25 cm
Abmessung

Türöffnungen:  ca. 1,255 x 2,36 m, Aufzug
Menge: 2,000 St

**6.2.12 Öffnungen ein- u. ausschalen, 2,90x2,10m, d=25 cm**
Öffnungen, eckig,  in Stahlbetonaußenwänden, ein- u.
ausschalen; Kanten umlaufend, beidseitig scharfkantig.

Wanddicke:  25 cm
Abmessung

Öffnungen:  ca. 2,90 x 2,10 m
Menge: 1,000 St

**6.2.13 Nische ein- u. ausschalen, 1,35x1,00m, Tiefe=12 cm**
Nische, eckig, in Stahlbetonwänden, ein- u. ausschalen;
Kanten umlaufend, beidseitig scharfkantig.

Nischentiefe:  12 cm
Abmessung

Nische:  ca. 1,35 x 1,00 m
Menge: 1,000 St

**6.2.14 Nische ein- u. ausschalen, 0,345x2,44m, Tiefe=10 cm**
Nische, eckig, in Stahlbetonwänden, ein- u. ausschalen;
Kanten umlaufend, beidseitig scharfkantig.

Nischentiefe:  10 cm
Abmessung

Nische:  ca. 0,345 x 2,44 m, neben Aufzugtür
Menge: 2,000 St

**6.2.15 Nische ein- u. ausschalen, 1,255x0,08 m, Tiefe=10 cm**
Nische, eckig, in Stahlbetonwänden, ein- u. ausschalen;
Kanten umlaufend, beidseitig scharfkantig.

Nischentiefe:  10 cm
Abmessung

Nische:  ca. 1,255 x 0,08 m, über Aufzugtür
Menge: 2,000 St

**6.2.16 Wandaussparungen für Feuerlöscherkästen**
Ausparungen mit einseitiger umlaufenden Falz zum
bauseitigen Einlegen einer Brandschutzplatte.
Falz unlaufend  10 cm breit und 6 cm tief.
Aussparrung in 25 cm starken Ortbetonwand herstellen.

Aussparrung H x B:  72 x 32 cm
Aussparrung auf der Falzseite einschl. Falz H x B: 92 x
52 cm

Das raumseitige Schließen der Aussparungen mit
Brandschutzplatten sowie der Einbau der Löscherkästen
erfolgt bauseits.

Siehe Detailplan Feuerlöscher
Menge: 8,000 St

### Titel 7 Stahlbauteile und Baustahl

#### Untertitel 7.1 Baustahl

**7.1.1 Betonstahlmatten BSt 500M (A)**
Betonstahlmatten BSt 500M (A), als Lager- und
Listenmatten, liefern, schneiden, biegen und verlegen,
teilweise gebogen als Bügelmatten.

Abrechnung nach Stahlisten vom Tragwerksplaner
Menge: 99300,000 kg

**7.1.2 Betonstabstahl Bst 500S (A)**
Betonstahl Bst 500S (A), in verschiedenen Durchmessern
und Längen liefern, schneiden, biegen und verlegen.

Abrechnung nach Stahlisten vom Tragwerksplaner
Menge: 66200,000 kg

**7.1.3 Baustahlgewebe-Unterstützungskörbe**
Baustahlgewebe-Unterstützungskörbe liefern und
verlegen. Bei Sichtbeton sind Unterstützungskörbe mit
Kunststoffabstandshalter zu verwenden.

Abrechnung nach Stahlisten vom Tragwerksplaner
Menge: 3150,000 kg

#### Untertitel 7.2 Dübelleisten

**7.2.1 Dübelleisten Halfen Typ HDB-10/205-5/785 (105/131/3x158/75)**
Liefern und unter Verwendung von Klemmbügeln oder
Abstandshaltern gem. Montageanleitung des Herstellers
einbauen von Dübelleisten als Durchstanzbewehrung wie
im folgenden beschrieben:

Fabrikat: Halfen
Typ:  HDB-12/205-5/785 (105/131/3x158/75)

oder gleichwertig.

Angebotenes Fabrikat:
.....................................

Einschließlich Klemmbügeln oder Abstandshaltern gem.
Montageanleitung.
Menge: 13,000 St

**7.2.2 Dübelleisten Halfen Typ HDB-12/255-5/952 (130/162/3x195/75)**
Liefern und unter Verwendung von Klemmbügeln oder
Abstandshaltern gem. Montageanleitung des Herstellers
einbauen von Dübelleisten als Durchstanzbewehrung wie
im folgenden beschrieben:

Fabrikat: Halfen
Typ:  HDB-12/255-5/952 (130/162/3x195/75)

oder gleichwertig.

Angebotenes Fabrikat:
.....................................

Einschließlich Klemmbügeln oder Abstandshaltern gem.
Montageanleitung.
Menge: 8,000 St

**7.2.3 Dübelleisten Halfen Typ HDB-12/285-4/787 (93/155/2x232/75)**
Liefern und unter Verwendung von Klemmbügeln oder
Abstandshaltern gem. Montageanleitung des Herstellers
einbauen von Dübelleisten als Durchstanzbewehrung wie
im folgenden beschrieben:

Fabrikat: Halfen
Typ:  HDB-12/285-4/787 (93/155/2x232/75)

oder gleichwertig.

Angebotenes Fabrikat:
.....................................

Einschließlich Klemmbügeln oder Abstandshaltern gem.
Montageanleitung.
Menge: 34,000 St

**7.2.4 Dübelleisten Halfen Typ HDB-12/285-5/1019 (93/155/3x232/75)**
Liefern und unter Verwendung von Klemmbügeln oder
Abstandshaltern gem. Montageanleitung des Herstellers
einbauen von Dübelleisten als Durchstanzbewehrung wie
im folgenden beschrieben:

Fabrikat: Halfen
Typ:  HDB-12/285-5/1019 (93/155/3x232/75)

oder gleichwertig.

Angebotenes Fabrikat:
.....................................

Einschließlich Klemmbügeln oder Abstandshaltern gem.
Montageanleitung.
Menge: 7,000 St

**7.2.5 Dübelleisten Halfen Typ HDB-14/285-3/555 (93/155/232/75)**
Liefern und unter Verwendung von Klemmbügeln oder
Abstandshaltern gem. Montageanleitung des Herstellers
einbauen von Dübelleisten als Durchstanzbewehrung wie
im folgenden beschrieben:

Fabrikat: Halfen
Typ:  HDB-14/285-3/555 (93/155/232/75)

oder gleichwertig.

Angebotenes Fabrikat:
.....................................

Einschließlich Klemmbügeln oder Abstandshaltern gem.
Montageanleitung.
Menge: 4,000 St

**7.2.6 Dübelleisten Halfen Typ HDB-14/285-4/787 (93/155/2x232/75)**
Liefern und unter Verwendung von Klemmbügeln oder
Abstandshaltern gem. Montageanleitung des Herstellers
einbauen von Dübelleisten als Durchstanzbewehrung wie
im folgenden beschrieben:

Fabrikat: Halfen
Typ:  HDB-14/285-4/787 (93/155/2x232/75)

oder gleichwertig.

Angebotenes Fabrikat:
.....................................

Einschließlich Klemmbügeln oder Abstandshaltern gem.
Montageanleitung.
Menge: 78,000 St

**7.2.7 Dübelleisten Halfen Typ HDB-16/285-3/555 (93/155/232/75)**
Liefern und unter Verwendung von Klemmbügeln oder
Abstandshaltern gem. Montageanleitung des Herstellers
einbauen von Dübelleisten als Durchstanzbewehrung wie
im folgenden beschrieben:

Fabrikat: Halfen
Typ:  HDB-16/285-3/555 (93/155/232/75)

oder gleichwertig.

Angebotenes Fabrikat:
.....................................

Einschließlich Klemmbügeln oder Abstandshaltern gem.
Montageanleitung.
Menge: 25,000 St

#### Untertitel 7.3 Rückbiegeanschlüsse

**7.3.1 Bewehrungsanschluß, Rückbiegeanschluß, b= 19 cm, b= 8/15 cm**
Liefern und einbauen von Bewehrungsanschlüssen nach
Montagerichtlinien des Herstellers.

Rückbiegeanschluß, b= 19 cm, b= 8/15 cm
Menge: 177,000 m

#### Untertitel 7.4 Ankerschienen

*Hinweis*
Einbauteile Aufzugsschacht

**7.4.1 Schraubanker mit Peikko Seilöse einbauen**
Schraubanker mit Peikko Seilöse, Typ HILTI BSA mit
Peikko Seilöse TLL, RD=20 KN  werden von Aufzugsbauer
bauseits bereitgestellt in Stahlbeton-Aufzugswänden, -
decke im Zuge der Schalarbeiten nach dessen Angabe
einbauen.
Menge: 6,000 St

**7.4.2 Ankerschienen l = 1550 mm einbauen**
HILTI - Ankerschienen Typ HAC - 40 / 91 F,
Einzellänge 1550 mm  werden von Aufzugsbauer bauseits
bereitgestellt in Stahlbeton-Aufzugswänden, -decke im
Zuge der Schalarbeiten nach dessen Angabe einbauen.
Menge: 8,000 St

**7.4.3 Ankerschienen l = 800 mm einbauen**
HILTI - Ankerschienen Typ HAC - 40 / 91 F,
Einzellänge 800 mm  werden von Aufzugsbauer bauseits
bereitgestellt in Stahlbeton-Aufzugswänden, -decke im
Zuge der Schalarbeiten nach dessen Angabe einbauen.
Menge: 4,000 St

**7.4.4 Ankerschienen l = 250 mm einbauen**
HILTI - Ankerschienen Typ HAC - 40 / 91 F,
Einzellänge 250 mm  werden von Aufzugsbauer bauseits
bereitgestellt in Stahlbeton-Aufzugswänden, -decke im
Zuge der Schalarbeiten nach dessen Angabe einbauen.
Menge: 2,000 St

**7.4.5 Rüsthülsen einbauen**
HILTI - Rüsthülsen Typ 31 x 31 x 95 für Gerüstschuh 5,5
kN (Festigkeitsnachweis erforderlich) werden von
Aufzugsbauer bauseits bereitgestellt in Stahlbeton-
Aufzugswänden, -decke im Zuge der Schalarbeiten nach
dessen Angabe einbauen.
Menge: 8,000 St

**7.4.6 Montagerüstung für Aufzugsbauarbeiten**
Lieferung und montieren der Montagerüstung für die
Aufzugsbauarbeiten als Arbeitsgerüst nach
BGR 175 DIN 4420, Gerüstgruppe 4 (Nutzgewicht 300 kg/
m²) bestehend aus:
- Gerüsthülsen und Gerüstschuhe (leihweise) zum
Einhängen
  in Halfenschienen der Schachtwände
- 2 Kanthölzer, je ca. 10 / 12 cm, Länge bis  200 cm
  zum Einhängen in die Gerüstschuhe
- Abdeckung aus sauberen Bohlen, B x H je ca. 24 x 4
cm,
  Einzellänge bis 200 cm, Gesamt ca. 3 qm

liefern, nach Angabe des Aufzugsbauers einbauen
und nach Abschluss der Arbeiten wieder räumen.
Menge: 2,000 St

**7.4.7 Wellenanker einbauen**
Wellenanker mit Lastaufnahmemittel der Fa. Pfeiffer DB
682 kurze Form werden von Aufzugsbauer bauseits
bereitgestellt in Stahlbeton-Aufzugswänden, -decke im
Zuge der Schalarbeiten nach dessen Angabe einbauen.
Menge: 6,000 St

#### Untertitel 7.5 Stahlstützen

*Hinweis*
Grundierung von Stahlbauteilen
Die Stahlbauteile wie Träger und Stützen müssen für die
Aufnahme eines F-30 Brandschutzanstriches geeignet
sein.

Da die Zulassung eines Brandschutzsystemes nur im
Zusammenhang mit einer systemkonformen Grundierung
gilt, müssen alle grundierten Stahlbauteile passend für
das System Hensotherm 3KS grundiert werden.

**7.5.1 Stahlstütze als Rundstütze d = 139,7 mm, L ca. 3,275 m, EG**
Stahlstütze als Rundstütze

Profil mit rundem Querschnitt, zur Unterstützung des
Fen- stersturzes im EG auf Achse B
inkl. Kopf- und Fussplatten 250x250x25 mm. Fussplatte
mit
4 Bohrungen einschl. 4 Bolzen  M 12 zur Befestigung.
Kopfplatte mit mittig aufgescheißtem Dorn Durchmesser
20 mm u. 100 mm lang liefern und nach Angabe des
Tragwerksplaners  einbauen, einschl.  Rostschutz-
Grundierung. Die Fussplatte steht auf der Bodenplatte,
die Kopfplatte ist flächenbündig mit unterkante Sturz.

Rostschutz-Grundierung muß für F 30 Beschichtung
geeignet sein.
Stahlgüte S235JR
Quadratstütze d = 139,7 mm,
Wandstärke 12,5 mm,
Länge ca. 3275 mm einschl. Kopf- und Fussplatte

Position:  Fensterband EG-Südost Achse B

Anzahl : 8 Stück

Das Anpassen und Andichten an die Schalung der
Fensterelemente, zum Einsetzen der Stützen in die
Rohbeton-Fensterbänder,  ist mit in die Position mit
einzukalkulieren.
Menge: 8,000 St

**7.5.2 Stahlstütze als Rundstütze d = 108 mm, L ca. 3,275 m, OG**
Stahlstütze als Rundstütze

Profil mit rundem Querschnitt, zur Unterstützung des
Fen- stersturzes im OG auf Achse A
inkl. Kopf- und Fussplatten 250x250x25mm. Fussplatte
mit
4 Bohrungen einschl.4 Bolzen M 12 zur Befestigung.
Kopfplatte mit mittig aufgescheißtem Dorn Durchmesser
20 mm u. 100 mm lang liefern und nach Angabe des
Tragwerksplaners  einbauen, einschl.  Rostschutz-
Grundierung. Die Fussplatte steht auf der EG- Decke,
die Kopfplatte ist flächenbündig mit unterkante Sturz.

Rostschutz-Grundierung muß für F 30 Beschichtung
geeignet sein.
Stahlgüte S235JR
Quadratstütze d = 108 mm,
Wandstärke 6,3 mm,
Länge ca. 3275 mm einschl. Kopf- und Fussplatte

Position:  Fensterband OG-Südost Achse A

Anzahl : 4 Stück

Das Anpassen und Andichten an die Schalung der
Fensterelemente, zum Einsetzen der Stützen in die
Rohbeton-Fensterbänder,  ist mit in die Position mit
einzukalkulieren
Menge: 4,000 St

### Titel 8 Kernbohrungen

*Hinweis*
Bemerkungen zu den Kernbohrungen
Die nachfolgend genannten Positionen beinhalten alle
Arbeiten zur Herstellung einer Kernbohrung wie:
- Anreissen der Bohrstelle.
- Lieferung, Aufbau, Betreiben und nach Gebrauch Abbau
  des Bohrgeräts.
- Herstellen des notwendigen Strom- und
  Wasseranschlusses.
- Entsorgen der Bohrkerne
- Verschleis der Bohrkronen
- Absaugen und entsorgen des anfallenden Bohrwassers.

Weitere Kenbohrungen werden nach Bedarf durch die
Haustechnikgewerke hergestellt.

**8.1 Kernbohrung, Stb, Durchmesser 80-100 mm**
Kernbohrung, senkrecht oder waagrecht, mit
Diamantbohrkronen in Stahlbetondecken und -wänden.
Durchmesser: 80 - 120 mm
Betonstärke:  20 - 25 cm
Menge: 2,000 Stck

**8.2 Kernbohrung, Stb, Durchmesser 120-125 mm**
Kernbohrung, senkrecht oder waagrecht, mit
Diamantbohrkronen in Stahlbetondecken und -wänden.
Durchmesser: 120 - 150 mm
Betonstärke:  20 - 25 cm
Menge: 2,000 Stck

**8.3 Kernbohrung, Stb, Durchmesser 150 mm**
Kernbohrung, senkrecht oder waagrecht, mit
Diamantbohrkronen in Stahlbetondecken und -wänden.
Durchmesser: 150 - 200 mm
Betonstärke:  20 - 25 cm
Menge: 1,000 Stck

**8.4 Kernbohrung, Stb, Durchmesser 200 mm**
Kernbohrung, senkrecht oder waagrecht, mit
Diamantbohrkronen in Stahlbetondecken und -wänden.
Durchmesser: 150 - 200 mm
Betonstärke:  20 - 25 cm
Menge: 1,000 Stck

**8.5 Kernbohrung, Stb, Durchmesser 225-250 mm**
Kernbohrung, senkrecht oder waagrecht, mit
Diamantbohrkronen in Stahlbetondecken und -wänden.
Durchmesser: 225 - 250 mm
Betonstärke:  20 - 25 cm
Menge: 1,000 Stck

### Titel 9 Maurerarbeiten

**9.1 Delta- Mauerwerkssperre 30 cm breit**
Delta- Mauerwerkssperre 30 cm breit, liefern und gemäß
Herstellerrichtlinien zwischen Betonboden und Mauerwerk
als Feuchtigkeitsschutz fachgerecht verlegen.
Bei Stößen müssen sich die Bahnen mindestens 20 cm
überlappen.

Produkt: Delta- Mauerwerkssperre oder gleichwertiges

Angebotenes Produkt:
...............................................
Menge: 1,000 m2

**9.2 KS L-R P SFK 12 RDK 1,4, Dünnbettmörtel, d= 11,5 cm**
KS L-R P SFK 12 RDK 1,4 mit Dünnbettmörtel, für
Innenmauerwerk  liefern und gemäss Hersteller
versetzen.
Wanddicke: 11,5 cm
Wandhöhe: ca. 1,80 m
Anzahl der Wandscheiben: 4 Stück

Einbauort: Treppenhaus im EG als Auflager für
Fertigteil -
  Zwischenpodest
Menge: 12,000 m2

**9.3 KS- L P SFK 12 RDK 1,4, Dünnbettmörtel, d=24 cm incl. Bauplattenanker**
KS- L P SFK 12 RDK 1,4 mit Dünnbettmörtel, für das
Schließen einer Öffnung in der Beton-Außenwand liefern
und gemäss Hersteller versetzen einschl.
Bauplattenanker 150 x 30 x 30 x 0,8 mm in jeder
3.Lagerfuge als Anschluss an die Betonwand liefern und
fachgerecht einbauen .
Wanddicke: 24 cm
Öffnungsmaß:: ca. 2,90 m hoch
  ca. 2,10 m lang
Anzahl: 1 Stück

Einbauort: Technikraum OG
Menge: 6,000 m2

### Titel 10 Stundenlohnarbeiten

*Hinweis*
Hinweise
Die Stundenlohnzettel müssen eindeutig erkennen lassen:

- Vor- und Zunamen
- Beruf
- Lohngruppe lt. Tarif
- Arbeitsleistung nach Zeit, Dauer, Ort
- Verbrauch an Baustoffen
- Benutzung von Maschinen mit genauer Leistungsangabe
  nach Zeit, Dauer, Ort

Die vom Auftragnehmer und seinen Bevollmächtigten
unterschriebenen Stundenzettel müssen für jeden Kalendertag
getrennt ausgestellt sein und sind in der Regel
täglich,
spätestens wöchentlich der Bauleitung in doppelter
Fertigung
zur Anerkennung vorzulegen.
Nachträglich eingereichte Stundenlohnzettel werden
nicht anerkannt. In die Stundensätze sind die Kosten
für Anfahrt miteinzurechnen.

Die Stundenlohnarbeiten sind derzeit angesetzt für:

Erforderliche Arbeiten, die nicht im
Leistungsverzeichnis erfaßt sind und nur auf
ausdrückliche Anweisung und gegen Nachweis zur
Ausführung kommen.

**10.1 Stundenlohn Vorarbeiter / Meister**
Für evtl. erforderliche Arbeiten, die nicht im
Leistungs-verzeichnis erfaßt sind und nur auf
ausdrückliche Anweisung gegen Nachweis zur Ausführung
kommen, werden berechnet für: Vorarbeiter / Meister.
Menge: 25,000 h

**10.2 Stundenlohn Facharbeiter**
Für evtl. erforderliche Arbeiten, die nicht im
Leistungs-verzeichnis erfaßt sind und nur auf
ausdrückliche Anweisung gegen Nachweis zur Ausführung
kommen, werden berechnet für: Facharbeiter.
Menge: 25,000 h

**10.3 Stundenlohn Helfer**
Für evtl. erforderliche Arbeiten, die nicht im
Leistungs-verzeichnis erfaßt sind und nur auf
ausdrückliche Anweisung gegen Nachweis zur Ausführung
kommen, werden berechnet für: Helfer
Menge: 30,000 h

*Hinweis*
Werkzeugeinsatz

**10.4 Baukraneinsatz ohne Fahrer**
Menge: 1,000 h

**10.5 Baggereinsatz 1,5 to ohne Fahrer**
Menge: 1,000 h

**10.6 LKW einschl.Fahrer,Allradantrieb, Nutzlast 20 t**
Lastkraftwagen mit Allradantrieb
einschl. Fahrer, max. Nutzlast 20,0 t,
und Kippvorrichtung nach hinten.
Menge: 2,000 h

**10.7 Flächenrüttler ohne Bedienung, kN '10', Arbeitsbreite '60'**
Flächenrüttler
mit Dieselmotorantrieb,
ohne Bedienung, Fliehkraft 10 kN,
Arbeitsbreite = 60 cm.
Menge: 2,000 h
